# K67/K68/Ausbau OD Gerhardsbrunn
Angebotsaufforderung (GAEB DA XML 3.2, DA83)
Projekt: A32-02-0282
Währung: EUR
Vergabeart: Öffentliche Ausschreibung
Eröffnung: 19.08.2026 08:30:00
Ende der Zuschlagsfrist: 07.10.2026
Auftraggeber: LBM Kaiserslautern, Landesbetrieb Mobilität Kaiserslautern, LBM KL, Morlauter Str.20, 67657 Kaiserslautern, Morlauterer Straße 20, 67657 Kaiserslautern, Telefon 0631 3631-0, E-Mail lbm@lbm-kaiserslautern.rlp.de
Erstellt mit: GXML Toolbox V3.3 R20210630, iTWO_64 V12.0.618, 30.07.2026

## 1 K67/K68/Ausbau OD Gerhardsbrunn (BA 1)
Datum: 30.07.2026

### Bereich 01 BAUSTELLENEINRICHTUNG

#### Abschnitt 01.01 BAUSTELLENEINRICHTUNG

**01.01.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Leistungen der Gesamtbaumaßnahme für die Titel 1 bis 3'

Zufahrt zur Baustelle vorhanden.
Menge: 1,000 Psch
Kostenträger: 1
Leistungsbereichkatalog: 101

**01.01.0002 Baustelle räumen**
*** Pauschalposition
StL-Nr. 1910111299
Baustelle von allen Geräten, Anlagen, Einrichtungen und
dgl. räumen. Benutzte Flächen und Wege entsprechend dem
ursprünglichen Zustand herrichten. Soweit nicht für
bestimmte Leistungen für das Räumen der Baustelle gesonderte Positionen im Leistungsverzeichnis enthalten
sind, gilt die Pauschale
für 'alle Leistungen der Gesamtbaumaßnahme für die Titel 1 bis 3'
Menge: 1,000 Psch
Kostenträger: 1
Leistungsbereichkatalog: 101

**01.01.0003 Sicherstellung Müllabfuhr**
Sicherstellung Müllabfuhr
Müllgefäße wie z.B. Mülleimer und Mülltonnen,
Wertstoffsäcke etc. in einem wöchentlichen Rhytmus vom
Rand der Grundstücke einsammeln und zur Sammelstelle bringen. Müllgefäße mit entsprechender Hausnummer
kennzeichnen. Geleerte Gefäße zurück zum Ausgangsort bringen.
Sammelort mit Entsorgungsunternehmen
abstimmen, Müllgefäße verwechslungsfrei kennzeichnen.
Abfuhrrhytmus: siehe Anlage
Menge: 3,500 Mt
Kostenträger: 1

### Bereich 02 HILFSLEIST./KONTROLLPR./SIGE

#### Abschnitt 02.01 HILFSLEIST./KONTROLLPR

**02.01.0001 Belastungsfahrzeug bereitstellen**
StL-Nr. 19101707
Belastungsfahrzeug als Gegengewicht (z.B. ausreichend
beladener Lkw) für Plattendruckversuch bei Kontrollprüfungen bereitstellen.
Menge: 3,000 h
Kostenträger: 2
Leistungsbereichkatalog: 101

**02.01.0002 Bagger zur Probenentnahme auf der**
Bagger zur Probenentnahme auf der Bereitsstellungsfläche des AG bereitstellen. Probenahme nach Angabe des AG  oder dessen Beauftragten durchführen.
Vergütet wird ein Verrechnungssatz, der alle
Aufwendungen für den Einsatz des Gerätes, sowie die
Kosten für das hierfür eingesetzte Personal  einschließlich sämtlicher Zuschläge enthält.
Abgerechnet wird nach angeordneten Einsatzzeiten.
Die Abrechnung erfolgt je angefangener Stunde.
Gerät = Bagger.
Der Verrechnungssatz gilt für das zum Zeitpunkt des
Abrufes einsatzbereit auf der Baustelle befindliche
Baugerät.
Menge: 3,000 h
Kostenträger: 2

**02.01.0003 Probegefäß liefern**
StL-Nr. 1910171290
Probegefäß zur Aufnahme von Baustoffproben, für Kontrollprüfungen und für Rückstellproben des AG liefern.
Probegefäß 'sauberer 10 l Blecheimer mit dicht schließendem Deckel.
Durchführung der Probenahme im Baubereich nach Angaben des AG.'
Menge: 18,000 St
Kostenträger: 2
Leistungsbereichkatalog: 101

**02.01.0004 Probegefäß liefern**
StL-Nr. 1910171290
Probegefäß zur Aufnahme von Baustoffproben, für Kontrollprüfungen und für Rückstellproben des AG liefern.
Probegefäß 'sauberer Blecheimer mit dicht schließendem Deckel zur Aufnahme von Bohrkernen DN 150.
Durchführung der Probenahme im Baubereich nach Angaben des AG.'
Menge: 18,000 St
Kostenträger: 2
Leistungsbereichkatalog: 101

*Hinweis: Bohrkernentnahme nach TP A-27 zur*
Bohrkernentnahme nach TP A-27 zur Kontrolle des Schichtenverbundes nach Leutner. Bohrkerne ohne Gefügestörung, mit glatten, riefenfreien Mantelflächen orthogonal zur Straßenoberfläche entnehmen. Fahrtrichtung am Bohrkern kennzeichnen.

**02.01.0005 Bohrkern entnehmen Kern-DU 15 cm Asphaltschicht**
Bohrkern für Kontrollprüfungen nach Angabe des AG entnehmen und im Baubereich dem AG übergeben. Bohrloch
fachgerecht verfüllen.
Bohrkerndurchmesser 15 cm.
Bohrtiefe über 15 bis 25 cm
Material = Asphaltschicht.
Verfüllmaterial Splitt 11/16, die oberen 4 cm mit
Heißasphaltmischgutmaterial
Verfüllmaterial verdichten.
Menge: 4,000 m
Kostenträger: 2
Leistungsbereichkatalog: 101

*Hinweis: Bohrkernentnahme für sonstige*
Bohrkernentnahme für sonstige Kontrollprüfungen.

**02.01.0006 Bohrkern entnehmen Kern-DU 15 cm Asphaltschicht**
Bohrkern für Kontrollprüfungen nach Angabe des AG entnehmen und im Baubereich dem AG übergeben. Bohrloch
fachgerecht verfüllen.
Bohrkerndurchmesser 15 cm.
Bohrtiefe über 15 bis 25 cm
Material = Asphaltschicht.
Verfüllmaterial Splitt 11/16, die oberen 4 cm mit
Heißasphaltmischgutmaterial
Verfüllmaterial verdichten.
Menge: 4,000 m
Kostenträger: 2
Leistungsbereichkatalog: 101

#### Abschnitt 02.02 SIGE - KOORDINATOR

*Hinweis: bis Position 02.02.0003: Die*
bis Position 02.02.0003:
Die Position gelten für alle zu erbringenden Leistungen der Gesamtbaumaßnahme aus Titel 1 bis 3.

**02.02.0001 Vorankündigung erstellen**
*** Pauschalposition
StL-Nr. 19101508
Vorankündigung gemäß Baustellenverordnung erstellen und
spätestens zwei Wochen vor Einrichten der Baustelle der
zuständigen Behörde übermitteln. Vorankündigung sichtbar und witterungsgeschützt auf der Baustelle aushängen. Bei erheblichen Änderungen während der Bauzeit
anpassen.
Menge: 1,000 Psch
Kostenträger: 3
Leistungsbereichkatalog: 101

**02.02.0002 SiGe-Plan erstellen**
*** Pauschalposition
StL-Nr. 19101513
Sicherheits- und Gesundheitsschutzplan (SiGe-Plan) nach
RAB 31 erstellen und mit dem Sicherheits- und Gesundheitsschutzkoordinator dieser und weiterer berührter
Baustellen abstimmen. Bei erheblichen Änderungen in der
Ausführung des Bauvorhabens anpassen. Den SiGe-Plan für
jeden Beschäftigten einsehbar auf der Baustelle vorhalten.
Menge: 1,000 Psch
Kostenträger: 3
Leistungsbereichkatalog: 101

**02.02.0003 SiGe-Koordinator stellen.**
*** Pauschalposition
StL-Nr. 19101528
Sicherheits- und Gesundheitsschutzkoordinator während
der Ausführung des Bauvorhabens nach RAB 30 und Unterlagen des AG stellen.
Menge: 1,000 Psch
Kostenträger: 3
Leistungsbereichkatalog: 101

### Bereich 03 VERKEHRSSICHERUNG

#### Abschnitt 03.01 VERKEHRSSICHERUNG

*Hinweis: bis OZ 03.01.0003*
bis OZ 03.01.0003
Umleitungskonzept nach Anlage 11 der "Sonstigen Anlagen".

**03.01.0001 Verkehrssich. läng. Dauer aufbauen Arb.st.u. Uml.str*Verk.konzept AG auß. Kraft setzen**
*** Pauschalposition
StL-Nr. 2110510532209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder nach Unterlagen des AG außer Kraft setzen.
Für Verkehrsführungsphase 'nach Verkehrskonzept des AG. Siehe Anlage 11 VZ Plan.'
Menge: 1,000 Psch
Kostenträger: 4
Leistungsbereichkatalog: 105

**03.01.0002 Verkehrssich. läng. Dauer vorhalten wie Vorposition**
StL-Nr. 2110511019
Verkehrssicherung längerer Dauer vorhalten, warten, instand setzen und betreiben. Vorübergehende Verkehrssicherungsmaßnahmen durchführen. Die Kontrolle der Verkehrssicherung wird gesondert vergütet.
Verkehrssicherung wie in Vorposition beschrieben.
Für Verkehrsführungsphase 'nach Verkehrskonzept des AG. Siehe Anlage 11 VZ Plan.'
Menge: 100,000 d
Kostenträger: 4
Leistungsbereichkatalog: 105

**03.01.0003 Verkehrssich. läng. Dauer abbauen Verk.konzept AG*in Kraft ges.**
*** Pauschalposition
Verkehrssicherung an Umleitungsstelle und Arbeitsstellen längerer Dauer abbauen. Vorübergehende Verkehrssicherungsmaßnahmen
durchführen. Vorübergehende Markierung entfernen,
transportable Lichtsignalanlage, bauliches Leitelement,
mobile Stauwarnanlage, LED-Anzeigetafel und transportable Schutzeinrichtung abbauen werden gesondert
vergütet.
Nach Verkehrskonzept des AG.
Vorhandene Verkehrsschilder wieder in Kraft setzen.
Für Verkehrsführungsphase 'nach Verkehrskonzept des AG. Siehe Anlage 11 VZ Plan.
Menge: 1,000 Psch
Kostenträger: 4
Leistungsbereichkatalog: 105

*Hinweis: bis 03.01.0004: Schilder zur*
bis 03.01.0004:
Schilder zur Vorankündigung

**03.01.0004 Verkehrstafel aufbauen und abbauen Typ RA2 Höhe 2,20 m**
StL-Nr. 21105240992093
Verkehrstafel aufbauen und abbauen. Vorhalten, Kontrolle, Wartung und Instandsetzung werden gesondert
vergütet. Aufstellvorrichtung nach statischen Erfordernissen. Vorübergehende Verkehrssicherungsmaßnahmen
durchführen. 70 v.H. des Preises werden nach Aufbau,
der Rest nach Abbau vergütet.
Verkehrstafel '= Vorankündigungstafel zur Ankündigung
einer Vollsperrung aufstellen und mit Sperrungsbeginn
beseitigen.  Für das Aufstellen und Beseitigen aller
gemäß Verkehrskonzept vorgesehenen Plantafeln.
Die Plantafeln zur Ankündigung der Vollsperrung
sind 14 Tage vor Beginn der jeweiligen Sperrung aufzustellen und mit Sperrungsbeginn abzubauen. Die
zusätzliche Anfahrt wird nicht gesondert vergütet.
Vorankündigungstafeln gemäß Anlage 3.1.'

Größe '= Rechteck, H x B 1600 x 1250 mm.'

Retroreflektierend mit Folie Klasse RA2.
Aufstellvorrichtung 'nach Wahl des AN.'

Aufstellhöhe über der Verkehrsfläche = 2,20 m.
Menge: 4,000 St
Kostenträger: 4
Leistungsbereichkatalog: 105

**03.01.0005 Verkehrstafel vorhalten wie Vorposition**
StL-Nr. 2110524301
Verkehrstafel vorhalten, warten und instand setzen. Vo-
rübergehende Verkehrssicherungsmaßnahmen durchführen.
Die Kontrolle wird gesondert vergütet.
Verkehrstafel wie in Vorposition beschrieben.
Menge: 56,000 Std
Kostenträger: 4
Leistungsbereichkatalog: 105

**03.01.0006 Verkehrsschild verändern Schild Größe 2*Höhe über 2,00 m a./i.Kraft setzen*mob.Auskreuzvorr.**
StL-Nr. 211052102231
Vorhandenes Verkehrsschild verändern, vorhalten, warten
und instand setzen. Vorübergehende Verkehrssicherungsmaßnahmen durchführen. Die Kontrolle wird gesondert
vergütet.
Verkehrsschild Größe 2.
Neben der Fahrbahn. Aufstellhöhe über 2,00 m.
Verkehrsschild berührungslos außer Kraft und wieder in
Kraft setzen.
Verkehrsschild außer Kraft setzen mit mobiler Auskreuzvorrichtung.
Menge: 10,000 St
Kostenträger: 4
Leistungsbereichkatalog: 105

**03.01.0007 Verkehrsschild verändern*Höhe bis 2,00 m t.a./i.Kraft setz*mob.Auskreuzvorr.**
StL-Nr. 211052109161
Vorhandenes Verkehrsschild verändern, vorhalten, warten
und instand setzen. Vorübergehende Verkehrssicherungsmaßnahmen durchführen. Die Kontrolle wird gesondert
vergütet.
Verkehrsschild 'Wegweiser - gemäß sonstige Anlage 11 des Verkehrskonzeptes).'

Neben der Fahrbahn. Aufstellhöhe bis 2,00 m.
Verkehrsschild berührungslos teilweise außer Kraft und
wieder in Kraft setzen nach Unterlagen des AG.
Verkehrsschild außer Kraft setzen mit mobiler Auskreuzvorrichtung.
Menge: 6,000 St
Kostenträger: 4
Leistungsbereichkatalog: 105

**03.01.0008 Verkehrsschild verändern*Höhe über 2,00 m t.a./i.Kraft setz*mob.Auskreuzvorr.**
StL-Nr. 211052109261
Vorhandenes Verkehrsschild verändern, vorhalten, warten
und instand setzen. Vorübergehende Verkehrssicherungsmaßnahmen durchführen. Die Kontrolle wird gesondert
vergütet.
Verkehrsschild 'Wegweiser - gemäß sonstige Anlage 11 des Verkehrskonzeptes).'

Neben der Fahrbahn. Aufstellhöhe über 2,00 m.
Verkehrsschild berührungslos teilweise außer Kraft und
wieder in Kraft setzen nach Unterlagen des AG.
Verkehrsschild außer Kraft setzen mit mobiler Auskreuzvorrichtung.
Menge: 2,000 St
Kostenträger: 4
Leistungsbereichkatalog: 105

**03.01.0009 Kontrolle der Verkehrssicherung an**
Kontrolle der Verkehrssicherung an Arbeitsstellen und der Umleitungsstrecke einschließlich temporärer Verkehrsschilder, vorübergehender Markierungen, transportabler Lichtsignalanlagen, baulicher Leitelemente und transportabler Schutzeinrichtungen gemäß ZTV-SA durchführen.
Die Kontrolle ist unmittelbar während der Durchführung zu erfassen und zu dokumentieren.
Arbeits- und Hilfsmittel sind vom AN zu stellen und dem AG jederzeit zugänglich zu machen.
Kontrolle zweimal täglich, an arbeitsfreien Tagen einmal täglich.
Die Kontrolle der Baustelle ist im Rahmen eines vollständigen Umlaufs der Baustelle durchzuführen.
Für die Durchführung und Dokumentation der Kontrollen ist eine geeignete digitale Anwendung einzusetzen. Diese muss mindestens folgende Funktionen ermöglichen:

GPS-gestützte Aufzeichnung der tatsächlich kontrollierten Strecke, auch bei fehlender oder unterbrochener Internetverbindung (Offline-Modus),
GPS-gestützte Erfassung und Dokumentation der Kontrollpunkte,
Protokollierung der kontrollierten Strecke,
Erfassung und Dokumentation festgestellter Mängel, Schäden und erforderlicher Maßnahmen,
Erstellung einer Fotodokumentation mit Zuordnung zu den jeweiligen Kontrollpunkten bzw. Feststellungen,
vollständige digitale Erstellung und Speicherung der Kontrolldokumentation,
Export der Kontrolldokumentation in einem gängigen digitalen Format.
Die Kontrolldokumentation muss mindestens Angaben zum Datum und zur Uhrzeit der Kontrolle, zur kontrollierten Strecke, zu den Kontrollpunkten, zu den festgestellten Schäden bzw. Mängeln, zu den veranlassten oder erforderlichen Maßnahmen sowie eine entsprechende Fotodokumentation enthalten.

Die vollständig erstellten Kontrollprotokolle sind der Bauüberwachung mindestens einmal pro Woche in digitaler Form zu übermitteln.
Menge: 100,000 d
Kostenträger: 4

**03.01.0010 Kontrolle d. Vorankündigungstafeln zwei bzw. einmal**
Kontrolle der temporärer Verkehrsschilder (Vorankündigungstafel) gemäß ZTV-SA durchführen. Die Kontrolle ist unmittelbar nach deren Durchführung zu erfassen und zu dokumentieren. Arbeits- und Hilfsmittel
sind vom AN zu stellen und dem AG jederzeit zugänglich
zu machen. Die Kontrolle der Umleitungsstrecke wird gesondert vergütet.
Kontrolle einmal täglich, an arbeitsfreien Tagen einmal täglich.
Kontrolle aller Plantafeln zur Ankündigung der Vollsperrung.
Standorte gemäß Verkehrskonzept des AG gemäß Anlage 11
Dokumentation der Kontrolle 'durch schriftliche Protokolle nachweisen,
Protokolle der Bauüberwachung zweimal wöchentlich übergeben.
Menge: 14,000 d
Kostenträger: 4
Leistungsbereichkatalog: 105

**03.01.0011 Verkehrsrechtliche Anordnung einh.**
*** Pauschalposition
StL-Nr. 2110592099
Verkehrsrechtliche Anordnung für Einrichtung und Be-
trieb der Verkehrssicherung sämtlicher Abschnitte des
Leistungsverzeichnisses nach Unterlagen des AG einholen
und zugehörige Unterlagen erstellen. Erforderliche
Ortsbesichtigungen zur Erstellung der Planunterlagen
durchführen.
Anfallende Gebühren 'siehe Baubeschreibung Punkt 3.1'
Menge: 1,000 Psch
Leistungsbereichkatalog: 105

*Hinweis: bis zur OZ 03.01.0014 Sonstige*
bis zur OZ 03.01.0014
Sonstige Sicherungsmaßnahmen

**03.01.0012 Fußgängerbrücke für**
Fußgängerbrücke für Fußgängerverkehr mit Geländer herstellen, für die Dauer der vertraglichen
Ausführungsfrist vorhalten, betreiben, entsprechend dem
Baufortschritt umsetzen und beseitigen.
Abdeckung entsprechend den statischen Erfordernissen. Belastung= bis 5 KN/m2; prüffähige Statik ist vorzulegen.
Vergütet wird jede auf der Baustelle vorhandene
Fußängerbrücke nur einmal.
Menge: 3,000 St
Kostenträger: 4

**03.01.0013 Baugrubenabdeckung**
Baugrubenabdeckung
Baugrubenabdeckung als Vollabdeckung, Überfahrten für
offene Gräben für Rettungsfahrzeuge, Anlieger usw.
herstellen, für die Dauer der vertraglichen
Ausführungsfrist vorhalten, warten und betreiben,
entsprechend dem Baufortschritt umsetzen und
beseitigen.
Abdeckung entsprechend den statischen Erfordernissen.
Belastung = befahrbar, Lastfall LM1, prüffähige
Statik ist vorzulegen.
Der Baustellenablauf ist so zu wählen, dass im Notfall
jederzeit Rettungsfahrzeuge die Baustelle passieren
können.
Während die Baustelle nicht besetzt ist, sind offene
Gräben, sofern sie nicht umfahren werden können, zu
verfüllen oder mit Stahlplatten abzudecken.
Ausführung nach Wahl des AN und den UV- Vorschriften.
Vergütet wird jede auf der Baustelle vorhandene
Abdeckung bzw. Überfahrt nur einmal.
Menge: 3,000 St
Kostenträger: 4

**03.01.0014 Längsabsperrung zum Gehweg**
Längsabsperrung zum Gehweg aufstellen und beseitigen,
für die Bauzeit vorhalten, warten und betreiben.
Vorübergehende Sicherungsmaßnahmen durchführen.
70 v. H. des Preises werden nach Aufstellen, der Rest
nach Beseitigen vergütet.
Absperrschranke H = 1000 mm, mit Tastleiste und
Aufstellvorrichtung . Warnleuchten doppelseitig oder
mit Rundumlicht, Abstand max. 10 m. Energieversorgung
nach Wahl des AN .
Mit Folie' der Reflexionsklasse RA 2.
Menge: 150,000 m
Kostenträger: 4

### Bereich 04 OBERBAUARBEITEN

#### Abschnitt 04.01 VORARBEITEN

*Hinweis: Bau-km 0+000 bis 0+090 (Achse 500,*
Bau-km 0+000 bis 0+090 (Achse 500, neue Buswendeschleife)

**04.01.0001 Fläche abräumen Aufwuchs*Wurzelstöcke Astwerk*Steine/Mauer/Zaun Wst. Verwert. AN*S.Abr.Verwert.AN**
*** Pauschalposition
StL-Nr. 2410600311110119
Fläche nach Unterlagen des AG abräumen.
Strauch- und Baumbestand sowie sonstiger Aufwuchs bis
zu 0,10 m Stammdurchmesser, 1,00 m über dem Erdboden
gemessen, einschließlich Wurzelwerk.
Wurzelstöcke anderweitig gefällter Bäume bis zu 0,10 m
Durchmesser an der Schnittstelle roden.
Astwerk gefällter Bäume, Holzreste.
Steine, Betonreste, Mauerreste und abgängige Zäune.
Wurzelstöcke nach Wahl des AN verwerten.
Schlagabraum nach Wahl des AN verwerten.
Räumgut 'vollständig der Verwertung nach Wahl des AN zuführen. Es handelt sich um Flächen für die neuherzustellende Verkehrsanlage (Straße + Gehweg + Bereich der neuen Fahrbahnverschwenkung). Vorhandenen Grasaufwuchs beseitigen.'
Menge: 1,000 Psch
Kostenträger: 7
Leistungsbereichkatalog: 106

**04.01.0002 Wurzelstöcke roden DU über 0,1-0,3 m Wst.Verw. AN**
StL-Nr. 241060201091
Wurzelstöcke roden. Gemessen wird der Durchmesser der
Schnittstelle des Wurzelstocks vor dem Roden.
Durchmesser über 0,10 bis 0,30 m.
Wurzellöcher 'mit geeignetem Boden verfüllen. Boden liefern.'

Wurzelstöcke nach Wahl des AN verwerten.
Menge: 2,000 St
Leistungsbereichkatalog: 106

**04.01.0003 Schutz für Baumstamm herstellen StU ü. 150-200 cm*Polst.flex.Drai. Brett 24 mm*Höhe mind. 2,50m Schutz Verwert.AN**
StL-Nr. 21107004411201
Schutz für Baumstamm durch Mantel mit Polsterung herstellen und während der Bauzeit vor- und unterhalten.
Der Mantel darf den Baumstamm und die Wurzelanläufe
nicht berühren.
Stammumfang über 150 bis 200 cm.
Polsterung des Stammes mit flexiblen Kunststoff-
Drainrohren.
Mantel aus Brettern, 24 mm dick, lückenlos befestigen.
Mantelhöhe mindestens 2,50 m.
Schutz nach Beendigung der Bauarbeiten abbauen und nach
Wahl des AN verwerten.
Menge: 5,000 St
Leistungsbereichkatalog: 107

**04.01.0004 Schutz für Baumstamm herstellen StU ü. 100-150 cm*Polst.flex.Drai. Brett 24 mm*Höhe mind. 2,50m Schutz Verwert.AN**
StL-Nr. 21107004311201
Schutz für Baumstamm durch Mantel mit Polsterung herstellen und während der Bauzeit vor- und unterhalten.
Der Mantel darf den Baumstamm und die Wurzelanläufe
nicht berühren.
Stammumfang über 100 bis 150 cm.
Polsterung des Stammes mit flexiblen Kunststoff-
Drainrohren.
Mantel aus Brettern, 24 mm dick, lückenlos befestigen.
Mantelhöhe mindestens 2,50 m.
Schutz nach Beendigung der Bauarbeiten abbauen und nach
Wahl des AN verwerten.
Menge: 4,000 St
Leistungsbereichkatalog: 107

**04.01.0005 Freigelegte Wurzelbereiche abdecken Strohmatte*feucht halten Abdeck.Verwert.AN**
StL-Nr. 211070141101
Freigelegte Wurzelbereiche während der Bauzeit gegen
Austrocknen abdecken.
Wurzelabdeckung = Strohmatte, Jute o.ä.
Abdeckung während der Bauzeit feucht halten.
Abdeckung vor dem Verfüllen der Abgrabung aufnehmen und
nach Wahl des AN verwerten.
Menge: 20,000 m2
Leistungsbereichkatalog: 107

**04.01.0006 Suchgraben herstellen*Tiefe bis 1,25 m nur Handschacht.*Aufbruch gesond. Boden einb.u.v.*Abrechnung Abtrag**
StL-Nr. 2410891291110101
Suchgraben nach Unterlagen des AG einschließlich Handschachtung herstellen. Aushub zur Wiederverwendung
seitlich lagern. Beschreibung der Homogenbereiche nach
Unterlagen des AG.
Homogenbereiche '= B1 bis B2'

Grabentiefe bis 1,25 m.
Nur Handschachtung.
Straßenaufbruch wird gesondert vergütet.
Seitlich gelagerten Boden einbauen und verdichten.
Abrechnung nach Abtragsprofilen.
Menge: 5,000 m3
Kostenträger: 5
Leistungsbereichkatalog: 108

**04.01.0007 Suchgraben herstellen*Tiefe bis 1,25 m mitMasch.unterst.*Aufbruch gesond. Boden einb.u.v.*Abrechnung Abtrag**
StL-Nr. 2410891291210101
Suchgraben nach Unterlagen des AG einschließlich Handschachtung herstellen. Aushub zur Wiederverwendung
seitlich lagern. Beschreibung der Homogenbereiche nach
Unterlagen des AG.
Homogenbereiche '= B1 bis B2'

Grabentiefe bis 1,25 m.
Handschachtung mit Maschinenunterstützung.
Straßenaufbruch wird gesondert vergütet.
Seitlich gelagerten Boden einbauen und verdichten.
Abrechnung nach Abtragsprofilen.
Menge: 5,000 m3
Kostenträger: 5
Leistungsbereichkatalog: 108

#### Abschnitt 04.02 ERDARBEITEN

**04.02.0001 Grabenprofil wiederherstellen Aushub -0,25 m3/m*Räumgut seitlich Graben mit Wasser**
StL-Nr. 241065102101
Graben ausräumen und profilgerecht wiederherstellen.
Mittlere Aushubmenge über 0,10 bis 0,25 m3/m.
Räumgut seitlich einebnen.
Graben führt Wasser.
Menge: 90,000 m
Leistungsbereichkatalog: 106

**04.02.0002 Oberboden abtragen*Abtrag ü. 10-30cm Oberb.Verw. AN*Abrechnung Abtrag**
StL-Nr. 24106120902101
Oberboden ggf. einschließlich Vegetationsdecke abtragen. Homogenbereiche nach Unterlagen des AG.
Homogenbereich '= O'

Dicke des Abtrages über 10 bis 30 cm.
Oberboden nach Wahl des AN verwerten.
Abrechnung nach Abtragsprofilen.
Menge: 400,000 m3
Leistungsbereichkatalog: 106

**04.02.0003 Oberboden abtragen und andecken Abtr.über 10-30cm*Abrechng. Auftrag**
StL-Nr. 2410611300290902
Oberboden ggf. einschließlich Vegetationsdecke abtragen
und profilgerecht wieder andecken einschließlich erforderlicher Zwischenlagerung auf Flächen nach Wahl des
AN. Beschreibung der Homogenbereiche nach Unterlagen
des AG.
Dicke des Abtrages über 10 bis 30 cm.
Andeckung 'profilgerecht zum Umgebungsgelände
Überschüssiges Material geht in Eigentum AN über und ist der Wiederverwendung -wertung nach Wahl des AN zuzuführen'

Dicke der Andeckung 'über 10 bis 30 cm.'

Abrechnung nach Auftragsprofilen.
Menge: 300,000 m3
Leistungsbereichkatalog: 106

**04.02.0004 Oberboden liefern und andecken*Andeckung 10 cm**
StL-Nr. 241061539002
Oberboden liefern und profilgerecht andecken. Abrechnung nach angedeckten Flächen.
Andeckung 'auf Verkehrsinsel, Mulden, Gräben und Böschungen, Seitenbereiche'

Dicke der Andeckung = 10 cm.
Menge: 550,000 m2
Leistungsbereichkatalog: 106

**04.02.0005 Boden bzw. Fels lösen, Fahrbahn**
Boden bzw. Fels aus Abtragsbereichen lösen, laden, transportieren und abladen.
Die Herstellung von Mulden und Gräben wird gesondert vergütet.
Abgerechnet wird nach Abtragsprofilen.
Entsorgen / Verwerten wird gesondert vergütet.
Fläche = Fahrbahn K68 und Muldenrinne.
Aushub bis Planum
Dicke ca. 15 bis 20 cm
Homogenbereich = B1 bis B2
Aushubmaterial zur weiteren analytischen Beprobung auf Fläche des AG zwischenlagern.
Maximaler Förderweg = ca. 300 m.
Abladung auf Bereitstellungsfläche nach Angaben des AG, siehe Baubeschreibung Punkt 2.5 und 3.6.
Profilgerecht lösen.
Örtliche Vertiefungen im Planum, die beim Felsabtrag
entstehen, mit geeignetem, nicht frostempfindlichem Bo-
den verfüllen.
Das Herstellen des Planums wird nicht gesondert vergütet.
Menge: 110,000 m3
Leistungsbereichkatalog: 106

**04.02.0006 Boden bzw. Fels lösen, Buswendesch**
Boden bzw. Fels aus Abtragsbereichen lösen, laden, transportieren und abladen.
Die Herstellung von Mulden und Gräben wird gesondert vergütet.
Abgerechnet wird nach Abtragsprofilen.
Entsorgen / Verwerten wird gesondert vergütet.
Fläche = Buswendeschleife.
Aushub bis Planum
Dicke ca. 15 bis 20 cm
Homogenbereich = B1 bis B2
Aushubmaterial zur weiteren analytischen Beprobung auf Fläche des AG zwischenlagern.
Maximaler Förderweg = ca. 300 m.
Abladung auf Bereitstellungsfläche nach Angaben des AG, siehe Baubeschreibung Punkt 2.5 und 3.6.
Profilgerecht lösen.
Örtliche Vertiefungen im Planum, die beim Felsabtrag
entstehen, mit geeignetem, nicht frostempfindlichem Bo-
den verfüllen.
Das Herstellen des Planums wird nicht gesondert vergütet.
Menge: 450,000 m3
Leistungsbereichkatalog: 106

**04.02.0007 Boden bzw. Fels lösen, Fahrbahn**
Boden bzw. Fels aus Abtragsbereichen lösen, laden, transportieren und abladen.
Die Herstellung von Mulden und Gräben wird gesondert vergütet.
Abgerechnet wird nach Abtragsprofilen.
Entsorgen / Verwerten wird gesondert vergütet.
Fläche = Fahrbahn, Gehweg, Muldenrinne und Buswendeschleife
Mehraushub unterhalb Planum lösen, Dicke ca. 0,30 m bis 0,50 m
Homogenbereich = B1 bis B2.
Aushubmaterial zur weiteren analytischen Beprobung auf Lagerplatz des AG zwischenlagern.
Maximaler Förderweg = ca. 300 m.
Abladung auf Bereitstellungsfläche nach Angaben des AG, siehe Baubeschreibung Punkt 2.5 und 3.6.
Profilgerecht lösen.
Örtliche Vertiefungen im Planum, die beim Felsabtrag
entstehen, mit geeignetem, nicht frostempfindlichem Bo-
den verfüllen.
Das Herstellen des Planums wird nicht gesondert vergütet.
Menge: 600,000 m3
Leistungsbereichkatalog: 106

**04.02.0008 Baustoff für Bodenaustausch einb.*Baustoff liefern Abrechng. Auftrag**
StL-Nr. 241063309101
Baustoff für Bodenaustausch profilgerecht
einbauen und verdichten einschließlich ggf. erforderlicher Wasserzugabe. Boden bzw. Fels lösen und verwerten
wird gesondert vergütet.
Baustoff '= der Körnung 0 bis 100 mm. Siehe Unterlagen des AG.
Einbau in der Fahrbahn, Gehwege, Muldenrinne und Sicherheitsstreifen, Buswendeschleife
Einbaudicke 30 cm (mit Grobschlag nur 20 cm)
Einbau lagenweise.'

Baustoff nach Unterlagen des AG liefern. Einbaudokumentation nach Unterlagen des AG übergeben.
Abrechnung nach Auftragsprofilen
Menge: 660,000 m3
Leistungsbereichkatalog: 106

**04.02.0009 Geeigneten Baustoff liefern, und**
Geeigneten Baustoff liefern, und profilgerecht unter Bodenaustausch einbauen und verdichten.
Baustoff = Körnung 50 bis 200 mm (Grobschlag).
Einbau in einer Lage unter Bodenaustausch, statisch einwalzen
Das Herstellen des Planums wird nicht gesondert
vergütet.
Abrechnung nach Auftragsprofilen.
Menge: 210,000 t

**04.02.0010 Probefeld Bodenaustausch Probefeld**
Probefeld Bodenaustausch
Probefeld zum Nachweis der ausreichenden Planumstragfähigkeit herstellen.
Probefeld in Homogenbereichen nach Unterlagen des AG. Anlegen quer zur Fahrbahn über gesamte Fahrbahnbreite, Breite des Probefelds 5 m. Einbaudicke nach Angaben des AG. Aushub gestaffelt. Aushub bis maximal 70 cm unter Planum. Prüfung der Tragfähigkeit durch Eigenüberwachung ist einzukalkulieren. 2 Prüfungen je Probefeld. Bestimmung der Tragfähigkeit mittels Lastplattendruckversuch nach DIN 18134. Leistung inklusive Rückbau nicht verwertbarer Probefelder. Verwertbare Probefelder gehen in den Unterbau ein.
Menge: 2,000 St

*Hinweis: 5 Erdschwellen sind herzustellen*

**04.02.0011 Erdschwellen innheralb**
Erdschwellen innheralb Entwässerungsmulde gemäß Planunterlagen herstellen
Muldenbreite: 1,50 m
Muldentiefe: ca. 0,30 m.
Kronenbreite: 0,4 m
Böschungsneigung ca. 1:1,5 bis 1:2
Material: Erdmassen Bodengruppe TL DIN 18196, Material
liefern.
Einbau nach Unterlagen bzw. Angaben des AG
Abgerechnet wird nach Auftragsprofilen.
Menge: 1,500 m3

**04.02.0012 Mulde herstellen gewachsener Boden*Dammfuß Breite 1,50 m 1:3 und flacher**
StL-Nr. 2410651321191900
Mulde nach Unterlagen des AG herstellen.
In gewachsenem Boden. Homogenbereiche nach Unterlagen
des AG.
Mulde am Dammfuß.
Muldenbreite = 1,50 m.
Tiefe 'über 20 bis 40 cm'

Sohlgefälle 1:3 und flacher.
Boden bzw. Fels 'Aushubmaterial zur weiteren analytischen Beprobung auf Lagerplatz des AG zwischenlagern.
Maximaler Förderweg = ca. 300 m.
Abladung auf Bereitstellungsfläche nach Angaben des AG, siehe Baubeschreibung Punkt 2.5 und 3.6.'
Menge: 40,000 m
Leistungsbereichkatalog: 106

**04.02.0013 Bankett abtragen Br.ü.0,50-1,00 m*Dicke 10-15 cm Mit Veg.decke**
StL-Nr. 24112045210299
Bankett abtragen ggf. einschließlich Vegetationsdecke.
Breite über 0,50 bis 1,00 m.
Dicke über 10 bis 15 cm.
Ausbauen mit Vegetationsdecke.
Ausbaustoff 'zur weiteren analytischen Beprobung auf Lagerplatz des AG zwischenlagern.
Maximaler Förderweg = ca. 300 m.
Abladung auf Bereitstellungsfläche nach Angaben des AG, siehe Baubeschreibung Punkt 2.5 und 3.6.'
Menge: 20,000 m3
Leistungsbereichkatalog: 112

**04.02.0014 Bankett profilgerecht herstellen Neben Fahrbahn URA+Einbaudoku 12 tief+ 6 hoch EV2 mind. 100MPa**
StL-Nr. 2411270219191901
Bankett gemäß ZTV E-StB profilgerecht herstellen.
Neben Verkehrsfläche Fahrbahn.
Baustoff '= weitgestuftes magmatisches Hartsteinmaterial der Körnung 0/32 mm. Vor Einbau des Materials ist dem AG eine Sieblinie des Materials vorzulegen.'

Umweltrelevante Anforderungen beim Einsatz von Baustoffgemischen einschließlich Einbaudokumentation nach
Unterlagen des AG. Einbaudokumentation übergeben.
Einbau 'breite: 0,80 bis 1,00 m.
Einbaudicke ca. 20 cm.
Einbau 13 cm tiefer als Fahrbahnrand.'

Querneigung 12 v.H. am tiefliegenden und 6 v.H. am
hochliegenden Fahrbahnrand.
Einbau 'als untere Schicht, die obere Schicht wird gesondert vergütet, Breite nach Unterlagen des AG.'

Verformungsmodul EV2 auf der Oberfläche mindestens
100 MPa.
Menge: 30,000 m3
Leistungsbereichkatalog: 112

**04.02.0015 Bankett profilgerecht herstellen Neben Fahrbahn URA+Einbaudoku 12 tief+ 6 hoch EV2 mind. 100MPa**
StL-Nr. 2411270219191901
Bankett gemäß ZTV E-StB profilgerecht herstellen.
Neben Verkehrsfläche Fahrbahn.
Baustoff '= magmatisches Hartsteinmaterial der Körnung 0/16 mm mit 20% bindigen Anteilen.'

Umweltrelevante Anforderungen beim Einsatz von Baustoffgemischen einschließlich Einbaudokumentation nach
Unterlagen des AG. Einbaudokumentation übergeben.
Einbau 'breite: 0,80 bis 1,00 m
Einbaudicke ca. 10 cm.
Einbau als obere Lage des Banketts'

Querneigung 12 v.H. am tiefliegenden und 6 v.H. am
hochliegenden Fahrbahnrand.
Einbau '3 cm tiefer als der Fahrbahnrand
Einbau Saatgut RSM 5.1 ausbringen und einarbeiten.'

Verformungsmodul EV2 auf der Oberfläche mindestens
100 MPa.
Menge: 15,000 m3
Leistungsbereichkatalog: 112

**04.02.0016 Bankett profilgerecht herstellen Neben Fahrbahn URA+Einbaudoku 12 tief+ 6 hoch EV2 mind. 100MPa**
StL-Nr. 2411270219191901
Bankett gemäß ZTV E-StB profilgerecht herstellen.
Neben Verkehrsfläche Fahrbahn.
Baustoff '= weitgestuftes magmatisches Hartsteinmaterial der Körnung 0/32 mm. Vor Einbau des Materials ist dem AG eine Sieblinie des Materials vorzulegen.'

Umweltrelevante Anforderungen beim Einsatz von Baustoffgemischen einschließlich Einbaudokumentation nach
Unterlagen des AG. Einbaudokumentation übergeben.
Einbau 'breite: ca. 0,5 bis 0,6 m
Einbaudicke ca. 20 cm.
Einbau 13 cm tiefer als Fahrbahnrand / Wirtschaftsweg.'

Querneigung 12 v.H. am tiefliegenden und 6 v.H. am
hochliegenden Fahrbahnrand.
Einbau 'als untere Schicht, die obere Schicht wird gesondert vergütet, Breite nach Unterlagen des AG.'

Verformungsmodul EV2 auf der Oberfläche mindestens
100 MPa.
Menge: 12,000 m3
Leistungsbereichkatalog: 112

**04.02.0017 Bankett profilgerecht herstellen Neben Fahrbahn URA+Einbaudoku 12 tief+ 6 hoch EV2 mind. 100MPa**
StL-Nr. 2411270219191901
Bankett gemäß ZTV E-StB profilgerecht herstellen.
Neben Verkehrsfläche Fahrbahn.
Baustoff '= magmatisches Hartsteinmaterial der Körnung 0/16 mm mit 20% bindigen Anteilen.'

Umweltrelevante Anforderungen beim Einsatz von Baustoffgemischen einschließlich Einbaudokumentation nach
Unterlagen des AG. Einbaudokumentation übergeben.
Einbau 'breite: ca. 0,5 bis 0,6 m
Einbaudicke ca. 10 cm.
Einbau als obere Lage des Banketts'

Querneigung 12 v.H. am tiefliegenden und 6 v.H. am
hochliegenden Fahrbahnrand.
Einbau '3 cm tiefer als der Fahrbahnrand
Einbau Saatgut RSM 5.1 ausbringen und einarbeiten.'

Verformungsmodul EV2 auf der Oberfläche mindestens
100 MPa.
Menge: 6,000 m3
Leistungsbereichkatalog: 112

**04.02.0018 Rasenansaat mit RSM herstellen*Menge 5 g/m2**
StL-Nr. 21107202090190
Rasenansaat mit RSM herstellen. Saatgut ohne Entmischung ausbringen, einarbeiten und andrücken.
Fläche '= Böschungen'

Saatgutmenge = 5 g/m2.
Saatgut '(RSM Regio) gemäß Baubeschreibung unter Punkt 3.5.4.'
Menge: 180,000 m2
Leistungsbereichkatalog: 107

**04.02.0019 Rasenansaat mit RSM herstellen*Menge 20 g/m2 RSM 7.1.1**
StL-Nr. 21107202090410
Rasenansaat mit RSM herstellen. Saatgut ohne Entmischung ausbringen, einarbeiten und andrücken.
Fläche 'Mulden und Böschungsfuß, Verkehrsinsel und sonstige Kleinflächen.'

Saatgutmenge = 20 g/m2.
Regelsaatgutmischung (RSM) 7.1.1 Landschaftsrasen -
Standard ohne Kräuter.
Menge: 125,000 m2
Leistungsbereichkatalog: 107

**04.02.0020 Verfestigte Bodenfläche aufreißen*Tiefe ca. 50 cm Abstand = Tiefe**
StL-Nr. 211071029410
Verfestigte Bodenfläche aufreißen.
Bodenfläche 'Bereitstellungsfläche'

Aufreißtiefe ca. 50 cm.
Max. Abstand der Aufreißspuren = Aufreißtiefe.
Menge: 1500,000 m2
Leistungsbereichkatalog: 107

#### Abschnitt 04.03 ENTSORGUNG/BEREITSTELLUNGSFLÄCHE

**04.03.0001 Bauzaun aufstellen und entfernen Zaunhöhe 2,0 m*Stahlgitter-FT**
StL-Nr. 1910120733
Bauzaun nach Unterlagen des AG einschl. der erforderlichen Tore und Pfosten standsicher aufstellen, während
der Bauzeit vorhalten und unterhalten sowie nach Beendigung der Bauzeit entfernen. 70 v.H. des Preises werden nach Aufstellen, der Rest nach Entfernen des Bauzaunes vergütet.
Zaunhöhe = 2,00 m.
Zaun aus Stahlgitter-Fertigteilen.
Menge: 220,000 m
Leistungsbereichkatalog: 101

**04.03.0002 Aushubmassen abdecken Aushubmassen**
Aushubmassen abdecken
Aushubmassen auf der Bereitstellungsfläche mit Folie abdecken. Baufolie gegen Beschädigung schützen, defekte Folie ersetzen.
Baufolie als Abdeckung der Mieten auf den zwischengelagerten Aushubmassen auslegen. Folie gegen Witterungseinflüsse sichern.
Folie im Fußbereich der Mieten umschlagen (50 cm), nach oben fixieren und gegen Verwehen sichern.
Nach Entsorgung der Aushubmassen, Baufolie entfernen und in Eigentum des AN übernehmen.
Menge: 1000,000 m2

**04.03.0003 Nicht gef. Abf. Baustelle entsorg. Boden 17 05 04*BM-F0* o. BG-F0*Wahl AN einr. Verbl. el. Pap.**
Nicht gefährlichen Abfall aus Baustelle
nach Unterlagen des AG laden, zur
Entsorgungsanlage befördern und entsorgen.
Abrechnung nach Wiegenachweisen.
Abfall = Bodenaushub als Boden und Steine mit
Ausnahme derjenigen, die unter 17 05 03* fallen.
Abfallschlüssel = 17 05 04.
Materialklasse nach EBV = BM-F0* oder BG-F0*.
Abfall von Bereitstellungsfläche innerhalb der Baustelle laden (Die Beprobung bzw. Koordinierung der Beprobung durch ein unabhängiges Prüfinstitut erfolgt durch den AG.
Gebühren der Abfallvertwertung sind einzurechnen.
Ablauf der Entsorgung und erforderliche Unterlagen siehe Baubeschreibung)
Entsorgung nach Wahl des AN. Kosten der
Abfallentsorgung trägt der AN.
Verbleibsdokumentation nach Unterlagen des AG
führen. Dokumentation und Wiegenachweise nach
Abschluss dem AG elektronisch und in Papierform
übergeben.
Menge: 2340,000 t

**04.03.0004 Nicht gef. Abf. Baustelle entsorg. Boden 17 05 04*BM-F1 o. BG-F1*Wahl AN einr. Verbl. el. Pap.**
Nicht gefährlichen Abfall aus Baustelle
nach Unterlagen des AG laden, zur
Entsorgungsanlage befördern und entsorgen.
Abrechnung nach Wiegenachweisen.
Abfall = Bodenaushub als Boden und Steine mit
Ausnahme derjenigen, die unter 17 05 03* fallen.
Abfallschlüssel = 17 05 04.
Materialklasse nach EBV = BM-F1 oder BG-F1.
Abfall von Bereitstellungsfläche innerhalb der Baustelle laden (Die Beprobung bzw. Koordinierung der Beprobung durch ein unabhängiges Prüfinstitut erfolgt durch den AG.
Gebühren der Abfallvertwertung sind einzurechnen.
Ablauf der Entsorgung und erforderliche Unterlagen siehe Baubeschreibung)
Entsorgung nach Wahl des AN. Kosten der
Abfallentsorgung trägt der AN.
Verbleibsdokumentation nach Unterlagen des AG
führen. Dokumentation und Wiegenachweise nach
Abschluss dem AG elektronisch und in Papierform
übergeben.
Menge: 840,000 t

**04.03.0005 Nicht gef. Abf. Baustelle entsorg. Boden 17 05 04*BM-F1 o. BG-F1*Wahl AN einr. Verbl. el. Pap.**
Nicht gefährlichen Abfall aus Baustelle
nach Unterlagen des AG laden, zur
Entsorgungsanlage befördern und entsorgen.
Abrechnung nach Wiegenachweisen.
Abfall = Schichten ohne Bindemittel
Abfallschlüssel = 17 05 04.
Materialklasse nach EBV = RC1.
Abfall von Bereitstellungsfläche innerhalb der Baustelle laden (Die Beprobung bzw. Koordinierung der Beprobung durch ein unabhängiges Prüfinstitut erfolgt durch den AG.
Gebühren der Abfallvertwertung sind einzurechnen.
Ablauf der Entsorgung und erforderliche Unterlagen siehe Baubeschreibung)
Entsorgung nach Wahl des AN. Kosten der
Abfallentsorgung trägt der AN.
Verbleibsdokumentation nach Unterlagen des AG
führen. Dokumentation und Wiegenachweise nach
Abschluss dem AG elektronisch und in Papierform
übergeben.
Menge: 50,000 t

**04.03.0006 Nicht gef. Abf. Baustelle entsorg. Bankett 17 05 04*BM-F3 o. BG-F3*Wahl AN einr. Verbl. el. Pap.**
Nicht gefährlichen Abfall aus Baustelle
nach Unterlagen des AG laden, zur
Entsorgungsanlage befördern und entsorgen.
Abrechnung nach Wiegenachweisen.
Abfall = Bankettschälgut als Boden und Steine mit
Ausnahme derjenigen, die unter 17 05 03* fallen.
Abfallschlüssel = 17 05 04.
Materialklasse nach EBV = BM-F1 oder BG-F1.
Abfall von Bereitstellungsfläche innerhalb der Baustelle laden (Die Beprobung bzw. Koordinierung der Beprobung durch ein unabhängiges Prüfinstitut erfolgt durch den AG.
Gebühren der Abfallvertwertung sind einzurechnen.
Ablauf der Entsorgung und erforderliche Unterlagen siehe Baubeschreibung)
Entsorgung nach Wahl des AN. Kosten der
Abfallentsorgung trägt der AN.
Verbleibsdokumentation nach Unterlagen des AG
führen. Dokumentation und Wiegenachweise nach
Abschluss dem AG elektronisch und in Papierform
übergeben.
Menge: 40,000 t

**04.03.0007 Gefährl. Abfall Baustelle entsorg.*Anfallstelle Zuordnung AG*Wahl AN Kosten Ent. eANV*NW n. Unterl. AG**
StL-Nr. 2480254099171101
Gefährlichen Abfall aus Baustelle nach Unterlagen
des AG aufnehmen, laden, zur Entsorgungsanlage
befördern und entsorgen. Abrechnung nach
Wiegenachweisen.
Abfallschlüsselnummer '= 17 03 01*.
Abfall = "Schichten ohne Bindemittel" (SOB) teerhaltiger Straßenaufbruch aus Oberbau.'

Gelösten Abfall an Anfallstelle laden.
Maßgebender Parameter nach Unterlagen des AG.
Entsorgung nach Wahl des AN.
Die Kosten und Gebühren der Abfallentsorgung und
die Bearbeitung im eANV trägt der AN.
Entsorgungsnachweis nach Unterlagen des AG.
Menge: 360,000 t

#### Abschnitt 04.04 ENTWÄSSERUNG

*Hinweis: bis Position 04.04.0002 Aushub ab*
bis Position 04.04.0002
Aushub ab OK Planum

**04.04.0001 Leitungsgraben herstellen Rohr bis DN 150*Verfüllboden ges.*Abr. senkrecht**
Leitungsgraben profilgerecht herstellen. Straßenaufbruch wird gesondert vergütet.
In gewachsenem Boden. Homogenbereiche B1 bis B2
Grabentiefe bis 1,35 m
Breite der Grabensohle für Rohr bis DN 200.
Aushub wird zum Verfüllen nicht verwendet. Verfüllen
des Grabens nach Verlegen der Leitung wird gesondert
vergütet.
Zum Verfüllen nicht verwendeten Aushub fördern und auf Bereitstellungsfläche des AG zur weiteren analytischen Beprobung zwischenlagern.
Maximaler Förderweg = ca. 300 m
Abladung auf Zwischenlagerfläche nach Angaben des AG, siehe Baubeschreibung Punkt 2.5 und 3.6.
Abgerechnet wird mit senkrechten Wänden. Grabenbreite
nach DIN 18 300 ohne Berücksichtigung eines Verbaus.
Menge: 15,000 m3
Leistungsbereichkatalog: 108

**04.04.0002 Leitungsgraben herstellen Rohr bis DN 150*m.Verb./+10 m3 W. Verfüllboden ges. Abr. senkrecht**
Leitungsgraben profilgerecht herstellen. Straßenaufbruch wird gesondert vergütet.
In gewachsenem Boden. Homogenbereiche B1 bis B2
Grabentiefe 1,25 m bis 1,75 m
Breite der Grabensohle für Rohr bis DN 200.
Notwendigen Verbau entsprechend statischen und konstruktiven Erfordernissen herstellen, vorhalten und
entfernen. Offene Wasserhaltung bis zu einer Pumpenleistung von 10 m3 Fördermenge und 5,00 m Förderhöhe je
Stunde und Haltung ausführen.
Aushub wird zum Verfüllen nicht verwendet. Verfüllen
des Grabens nach Verlegen der Leitung wird gesondert
vergütet.
Zum Verfüllen nicht verwendeten Aushub fördern und auf Bereitstellungsfläche des AG zur weiteren analytischen Beprobung zwischenlagern.
Maximaler Förderweg = ca. 300 m
Abladung auf Zwischenlagerfläche nach Angaben des AG, siehe Baubeschreibung Punkt 2.5 und 3.6.
Abgerechnet wird mit senkrechten Wänden. Grabenbreite
nach DIN 18 300 ohne Berücksichtigung eines Verbaus.
Menge: 5,000 m3
Leistungsbereichkatalog: 108

**04.04.0003 Baustoff lief.,in Leitungsgr. einb. grobk. Boden*Tiefe bis 1,25 m*oberh.Leitungsz.**
StL-Nr. 24108238119019
Baustoff nach Unterlagen des AG liefern, in Leitungsgraben einschließlich Schachtbaugruben einbauen und
verdichten. Einbaudokumentation nach Unterlagen des AG
übergeben.
Baustoff = grobkörniger Boden.
Grabentiefe bis 1,25 m.
Breite der Grabensohle 'für Rohr bis DN 200'

Baustoff nach Verlegen der Leitung in Graben oberhalb
der Leitungszone und in Baugruben einbauen und verdichten.
Abrechnung 'wird mit senkrechten Wänden entsprechend der Abrechnung beim Aushub, abzüglich der durch Baukörper mit mehr als 0,1 m 2 Querschnitt sowie durch Teilverfüllungen verdrängten Mengen.'
Menge: 15,000 m3
Leistungsbereichkatalog: 108

**04.04.0004 Baustoff lief.,in Leitungsgr. einb. grobk. Boden*oberh.Leitungsz.**
StL-Nr. 24108238199019
Baustoff nach Unterlagen des AG liefern, in Leitungsgraben einschließlich Schachtbaugruben einbauen und
verdichten. Einbaudokumentation nach Unterlagen des AG
übergeben.
Baustoff = grobkörniger Boden.
Grabentiefe '1,25 m bis 2,50 m'

Breite der Grabensohle 'für Rohr bis DN 200'

Baustoff nach Verlegen der Leitung in Graben oberhalb
der Leitungszone und in Baugruben einbauen und verdichten.
Abrechnung 'wird mit senkrechten Wänden entsprechend der Abrechnung beim Aushub, abzüglich der durch Baukörper mit mehr als 0,1 m 2 Querschnitt sowie durch Teilverfüllungen verdrängten Mengen.'
Menge: 5,000 m3
Leistungsbereichkatalog: 108

*Hinweis: bis Position 04.04.0005 Erneuerung*
bis Position 04.04.0005
Erneuerung aller bestehenden Anschlussleitungen zum neuen Regenwasserkanal

**04.04.0005 Anschlussleitung herstellen Rohr DN 150 Rohrverb.Wahl AN*Bettung Typ 1 LM 1, Statik.*Ringst. Kl.SN 8**
StL-Nr. 2411031529119932
Anschlussleitung zum Schacht bzw. zur Sammelrohrleitung
nach statischen und konstruktiven Erfordernissen herstellen. Anschluss an Schacht bzw. Sammelrohrleitung
sowie Formstücke werden gesondert vergütet.
Rohr DN/ID 150.
Rohr 'aus thermoplastischem Kunststoff, PE oder PP nach DIN EN 1852 oder DIN EN 12666 oder DIN EN 14758
oder DIN EN 13476 oder DIN 16961.'

Rohrverbindung nach Wahl des AN.
Bettung nach DIN EN 1610, Typ 1 herstellen. Boden für
Leitungszone liefern und einbauen.
Fließsohlentiefe 'über 1,50 m bis 1,90 m'

Überdeckungshöhe 'über 1,25 m bis 1,75 m'

Straßenverkehrslast = LM 1 nach DIN EN 1991-2. Statische Berechnung aufstellen und liefern.
Ringsteifigkeit SN 8 nach DIN EN ISO 9969.
Menge: 16,000 m
Leistungsbereichkatalog: 110

**04.04.0006 Rohranschluss herstellen (Zul.) Anschluss DN 150 SL Stahlbeton*Öffnung herst.**
StL-Nr. 241103642921
Rohranschluss an Sammelrohrleitung herstellen, An-
schluss abdichten. Vergütet wird der Mehraufwand für
das Herstellen des Anschlusses einschließlich Pass- und
Sattelstücke gegenüber der bis zur Innenfläche der Sammelrohrleitung durchgemessenen Rohrleitung.
Rohr DN/ID der Anschlussleitung 150.
Anschlussleitung 'aus thermoplastischem Kunststoff, PE oder PP, min. SN 8, nach DIN EN  1852  oder DIN EN  12666  oder DIN EN  14758  oder DIN EN
13476 oder DIN 16961.
Ringsteifigkeit SN 8 nach DIN EN ISO 9969.'

Sammelleitung aus Stahlbeton.
Öffnung für Rohranschluss durch Bohren herstellen.
Menge: 7,000 St
Leistungsbereichkatalog: 110

**04.04.0007 Schachtanschluss herstellen (Zul.) Rohr DN 150 Betonfertigteile*Öffnung herst. Anschluss+Gelenk**
StL-Nr. 24110362039113
Rohrleitung an Schacht anschließen, Anschluss abdichten. Vergütet wird der Mehraufwand für das Herstellen
des Anschlusses einschließlich Passstücke gegenüber der
bis zur Innenfläche des Schachtes durchgemessenen Rohrleitung.
Rohrleitung DN/ID 150.
Rohr aus 'aus thermoplastischem Kunststoff, PE oder PP nach DIN EN 1852 oder DIN EN 12666 oder DIN EN 14758
oder DIN EN 13476 oder DIN 16961.
Ringsteifigkeit SN 8 nach DIN EN ISO 9969.'

Schacht aus Betonfertigteilen.
Öffnung für Rohranschluss durch Bohren herstellen.
Anschluss mit Schachtanschlussstück und Gelenkstück.
Menge: 1,000 St
Leistungsbereichkatalog: 110

**04.04.0008 Formstück einbauen (Zul.) Abzweig DN 150 Rohr DN 150**
StL-Nr. 24110369029903
Formstück in Rohrleitung einbauen. Vergütet wird der
Mehraufwand für den Einbau des Formstückes gegenüber
der bis zur Innenfläche der Sammelrohrleitung durchgemessenen Rohrleitung.
Formstück = Abzweig, Anschlussrohr DN/ID 150.
Rohr aus 'aus thermoplastischem Kunststoff, PE oder PP nach DIN EN 1852 oder DIN EN 12666 oder DIN EN 14758
oder DIN EN 13476 oder DIN 16961.
Ringsteifigkeit SN 8 nach DIN EN ISO 9969.'

Durchgangsrohr DN/ID 150.
Menge: 3,000 St
Leistungsbereichkatalog: 110

**04.04.0009 Formstück einbauen (Zul.) Bogen DN 150**
StL-Nr. 24110369089900
Formstück in Rohrleitung einbauen. Vergütet wird der
Mehraufwand für den Einbau des Formstückes gegenüber
der bis zur Innenfläche der Sammelrohrleitung durchgemessenen Rohrleitung.
Formstück = Bogen DN/ID 150.
Rohr aus 'aus thermoplastischem Kunststoff, PE oder PP nach DIN EN 1852 oder DIN EN 12666 oder DIN EN 14758
oder DIN EN 13476 oder DIN 16961.
Ringsteifigkeit SN 8 nach DIN EN ISO 9969.'
Menge: 35,000 St
Leistungsbereichkatalog: 110

**04.04.0010 Formstück einbauen (Zul.)*Stahlbeton-Rohr**
StL-Nr. 24110369990200
Formstück in Rohrleitung einbauen. Vergütet wird der
Mehraufwand für den Einbau des Formstückes gegenüber
der bis zur Innenfläche der Sammelrohrleitung durchgemessenen Rohrleitung.
Formstück 'FABEKUN-Sattelstück DN/OD 160/90° oder gleichwertig,
Rohrwanddicke Hauptrohr: 30 bis 125 mm,
Hauptrohrnennweite DN 300.
Zum nachträglichen Anschluss von Abwasserrohren und Formstücken DN/OD 160 an Abwasserrohre aus Beton und Stahlbeton nach DIN 4032/4035 bzw. DIN EN 1916 einschließlich aller Materialien liefern und nach Einbauvorschriften des Herstellers einbauen.
System Funke oder gleichwertig. (www.funkegruppe.de)
Material aus weichmacherfreiem Polyvinylchlorid
(PVC-U), mit integriertem Kugelgelenk abwinkelbar von
0° bis 13° (gemäß DWA A 139).
Im Einheitspreis ist der fachgerechte Anschluss am Hauptkanal einzurechnen.
Ringsteifigkeit SN 8 nach DIN EN ISO 9969.'

Rohr aus Stahlbeton.
Menge: 7,000 St
Leistungsbereichkatalog: 110

**04.04.0011 Erschwerniszulage für das Ausheben**
Erschwerniszulage für das Ausheben des Sickerstrangs im Bereich des Bodenaustausches mit Körnung 0/100
Menge: 20,000 m3

**04.04.0012 Sickerstrang herst. m. Erdarbeiten Tiefe bis 0,50 m eing. verd. Bod.*Aushub verdicht.**
StL-Nr. 2411022699191100
Sickerstrang durch Einfüllen und Verdichten von Filtermaterial in Graben herstellen. Erdarbeiten ausführen.
Offene Wasserhaltung bis zu einer Pumpenleistung von
10 m3 Fördermenge und 5,00 m Förderhöhe je Stunde und
Haltung ausführen. Sickerrohrleitungen werden gesondert
vergütet.
Graben 'im Fahrbahnbereich im Bodenaustausch unter Planum'

Grabenbreite 'über 0,3 m bis 0,4 m'

Grabentiefe bis 0,50 m.
Filter 'Frostschutzmaterial 0/32 gemäß TL SoB-StB'

In vom AN eingebauten und verdichteten Boden.
Aushub in Auftragsbereichen profilgerecht einbauen und
verdichten.
Profilgerecht einzubauender Boden ist in der Mengenbilanz zu berücksichtigen.
Menge: 160,000 m
Leistungsbereichkatalog: 110

**04.04.0013 Sickerrohrleitung verlegen*Rohr DN 100 Teilsickerrohr Tiefe bis 1,25 m**
StL-Nr. 24110229912901
Sickerrohrleitung in Sickeranlage verlegen. Schachtanschluss wird gesondert vergütet.
Einbau 'in Bodenaustausch auf Sohle legen oder unterhalb der Frostschutzschicht zur Fassung von Sickerwasser
Bettung entsprechend DIN EN 1610 Typ 1'

Rohr DN/ID 100.
Teilsickerrohr (LP).
Rohr aus 'PE-HD Typ R 2 (innen glatt), außen gewellt), Ringsteifigkeit SN 4 nach DIN EN ISO 9969.'

Fließsohlentiefe bis 1,25 m.
Menge: 160,000 m
Leistungsbereichkatalog: 110

**04.04.0014 Geotextil in Sickeranlagen einbauen Sickerstrang*GRK 4 Abr. Abwicklung**
StL-Nr. 24106413110001
Geotextil als Filter nach Unterlagen des AG in Sickeranlagen einbauen. Überlappung mindestens 0,50 m. Erforderliche Nutzungsdauer über 25 Jahre. Sickermaterial,
Sickerrohre und Erdarbeiten werden gesondert vergütet.
Filter in Sickerstrang.
Geotextilrobustheitsklasse 4.
Abrechnung nach abgewickelter, überdeckter Fläche
ohne Überlappung.
Menge: 250,000 m2
Leistungsbereichkatalog: 106

**04.04.0015 Straßenablauf ausbauen Beton/Mauerwerk*Rest verwert.**
StL-Nr. 24110506399005
Straßenablauf einschließlich Aufsatz ausbauen. An-
schlussleitungen, die bestehen bleiben, soweit erforderlich abdichten. Das Ausbauen von Rohrleitungen wird
gesondert vergütet.
Straßenablauf aus Beton/Mauerwerk, vollständig ausbauen.
Ausbautiefe 'ab OK Aufsatz bis 1,75 m'

Straßenablauf 'liegt in befestigter Fläche. Aufbruch und Erdarbeiten ausführen.
Homogenbereich = B1 bis B2
Aushubmaterial zur weiteren analytischen Beprobung auf Fläche des AG zwischenlagern.
Maximaler Förderweg = ca. 300 m.
Abladung auf Bereitstellungsfläche nach Angaben des AG, siehe Baubeschreibung Punkt 2.5 und 3.6.'

Restliche Ausbaustoffe nach Wahl des AN verwerten.
Menge: 1,000 St
Leistungsbereichkatalog: 110

**04.04.0016 Straßenablauf einbauen mit Erdarb. Boden 1a Dicht.*Schaft Form 5d Aufl-Ring 10a*Aufl. C 8/10,10cm Tiefe bis 1,25 m**
StL-Nr. 2411051743011190
Straßenablauf aus Betonfertigteilen einbauen. Fugen mit
Mörtel M20 dichten und glattstreichen. Aufsatz wird gesondert vergütet. Erdarbeiten ausführen.
Boden Form 1a mit Abfluss im Boden und eingebautem
Steckmuffendichtelement.
Schaft Form 5d (570 mm hoch).
Auflagering Form 10a (für quadratische Aufsätze).
Auflager aus Beton C 8/10, 10 cm dick, herstellen.
Aushubtiefe ab OK Straßenablauf bis 1,25 m.
Aushub 'material zur weiteren analytischen Beprobung auf Fläche des AG zwischenlagern.
Maximaler Förderweg = ca. 300 m.
Abladung auf Bereitstellungsfläche nach Angaben des AG, siehe Baubeschreibung Punkt 2.5 und 3.6.'
Menge: 3,000 St
Leistungsbereichkatalog: 110

**04.04.0017 Straßenablauf aus**
Straßenablauf aus Kunststofffertigteilen einbauen.
Fugen und Anschlüsse nach Herstellervorschrift dauerhaft dicht herstellen.
Aufsatz wird gesondert vergütet. Erdarbeiten ausführen.
Straßenablaufkörper, geeignet für den Einbau in einer befahrenen Naturstein-Muldenrinne, mit mehreren Anschlussmöglichkeiten.
Ausführung:
Straßenablauf mit Ablauföffnung zur Aufnahme eines quadratischen Straßenaufsatzes 500 x 500 mm, geeignet für Straßenaufsätze der Belastungsklasse D 400 nach DIN EN 124, 1 Anschluss für die Straßenanschlussleitung DN 150 herstellen und zwei seitliche Anschlüsse für Sickerrohrleitungen DN 100 der Planumsentwässerung herstellen,
einschließlich erforderlicher Anschlussstücke, Dichtungen und Übergangselemente,
höhenmäßig an den Straßenaufbau und die angrenzende Naturstein-Muldenrinne anpassen.
Auflager aus Beton C 8/10, 10 cm dick, herstellen.
Aushubtiefe ab OK Straßenablauf bis 1,25 m.
Aushubmaterial zur weiteren analytischen Beprobung auf Fläche des AG zwischenlagern.
Maximaler Förderweg = ca. 300 m.
Abladung auf Bereitstellungsfläche nach Angaben des AG, siehe Baubeschreibung Punkt 2.5 und 3.6.
Menge: 2,000 St

**04.04.0018 Straßenablauf aus**
Straßenablauf aus Kunststofffertigteilen einbauen.
Fugen und Anschlüsse nach Herstellervorschrift dauerhaft dicht herstellen.
Aufsatz wird gesondert vergütet. Erdarbeiten ausführen.
Straßenablaufkörper, geeignet für den Einbau in einer befahrenen Naturstein-Muldenrinne, mit mehreren Anschlussmöglichkeiten.
Ausführung:
Straßenablauf mit Ablauföffnung zur Aufnahme eines quadratischen Straßenaufsatzes 500 x 500 mm, geeignet für Straßenaufsätze der Belastungsklasse D 400 nach DIN EN 124, 1 Anschluss für die Straßenanschlussleitung DN 150 herstellen und 1 Anschlüsse für Sickerrohrleitungen DN 100 der Planumsentwässerung herstellen,
einschließlich erforderlicher Anschlussstücke, Dichtungen und Übergangselemente,
höhenmäßig an den Straßenaufbau und die angrenzende Naturstein-Muldenrinne anpassen.
Auflager aus Beton C 8/10, 10 cm dick, herstellen.
Aushubtiefe ab OK Straßenablauf bis 1,25 m.
Aushubmaterial zur weiteren analytischen Beprobung auf Fläche des AG zwischenlagern.
Maximaler Förderweg = ca. 300 m.
Abladung auf Bereitstellungsfläche nach Angaben des AG, siehe Baubeschreibung Punkt 2.5 und 3.6.
Menge: 2,000 St

**04.04.0019 Aufsatz f. Straßenablauf aufsetzen*Scharnier Sicher. dämpf.Einlage Höhe planmäßig**
StL-Nr. 2411052399021919
Aufsatz für Straßenablauf aufsetzen.
Klasse 'D 400, Ausführung nach DIN 19 583, 500x500, mit Rahmen aus Gusseisen, mit Schlitzweite 34,5 mm, Rinnenform'

Aufsatz mit Scharnier und Sicherheitsverschluss.
Dämpfende Einlage.
Eimer 'entsprechend Systemausführung des Herstellers liefern und einsetzen'

Aufsatz auf planmäßige Höhe setzen.
Fuge 'Verbindungen und Dichtungen zwischen den Systembauteilen entsprechend Herstellervorgaben herstellen'
Menge: 4,000 St
Leistungsbereichkatalog: 110

**04.04.0020 Aufsatz f. Straßenablauf aufsetzen*Scharnier Sicher. dämpf.Einlage*Zinkeimer C 3 Höhe planmäßig*Mörtel M20**
StL-Nr. 2411052399021411
Aufsatz für Straßenablauf aufsetzen.
Klasse 'D 400, Ausführung nach DIN 19 583, 500x500, mit Rahmen aus Gusseisen, mit Schlitzweite 34,5 mm, Rinnenform'

Aufsatz mit Scharnier und Sicherheitsverschluss.
Dämpfende Einlage.
Verzinkter Eimer, Form C 3.
Aufsatz auf planmäßige Höhe setzen.
Fuge zwischen Fertigteilen mit Mörtel M20 vollflächig
herstellen, Fugen glattstreichen.
Menge: 3,000 St
Leistungsbereichkatalog: 110

#### Abschnitt 04.05 SCHICHT OHNE BINDEMITTEL

**04.05.0001 Schicht ohne Bindemittel aufnehmen Abrechng. Abtrag**
StL-Nr. 24112010999091
Schicht ohne Bindemittel aufnehmen
Schicht 'Schicht aus Baustoffgemisch für Frostschutzschichten oder frostunempfindlichem Boden oder frostunempfindlichem Baustoffgemisch.'

Dicke 'über 20 bis 30 cm.'

Fläche 'Fahrbahn'

Baustoffgemisch 'fördern und auf Lagerplatz des AG zur weiteren Beprobung zwischenlagern, siehe Baubeschreibung Punkt 2.5 und 3.6.
Maximaler Förderweg = ca. 3@'

Abrechnung nach Abtragsprofilen.
Menge: 125,000 m3
Leistungsbereichkatalog: 112

**04.05.0002 Schicht ohne Bindemittel aufnehmen Abrechng. Abtrag**
StL-Nr. 24112010999091
Schicht ohne Bindemittel aufnehmen
Schicht 'Schicht aus Baustoffgemisch für Frostschutzschichten oder frostunempfindlichem Boden oder frostunempfindlichem Baustoffgemisch.'

Dicke 'über 20 bis 30 cm.'

Fläche 'Muldenpflasterrinne (Naturstein).'

Baustoffgemisch 'fördern und auf Lagerplatz des AG zur weiteren Beprobung zwischenlagern, siehe Baubeschreibung Punkt 2.5 und 3.6.
Maximaler Förderweg = ca. 300 m.'

Abrechnung nach Abtragsprofilen.
Menge: 35,000 m3
Leistungsbereichkatalog: 112

**04.05.0003 Schicht ohne Bindemittel aufnehmen Abrechng. Abtrag**
StL-Nr. 24112010999091
Schicht ohne Bindemittel aufnehmen
Schicht 'Schicht aus Baustoffgemisch für Frostschutzschichten oder frostunempfindlichem Boden oder frostunempfindlichem Baustoffgemisch.'

Dicke 'über 15 bis 25 cm.'

Fläche 'Zwickel und Streifen, Hofflächen, Zugänge,
Privatzufahrten und Nebenflächen,
Aufnehmen in Zwickel und Streifen, Angleichungen und Kleinflächen aller Art. Aufnehmen nach örtlichen Angaben durch den AG.'

Baustoffgemisch 'fördern und auf Lagerplatz des AG zur weiteren Beprobung zwischenlagern, siehe Baubeschreibung Punkt 2.5 und 3.6.
Maximaler Förderweg = ca. 300 m'

Abrechnung nach Abtragsprofilen.
Menge: 35,000 m3
Leistungsbereichkatalog: 112

**04.05.0004 Frostschutzschicht herstellen URA+Einbaudoku*Abrechng. Auftrag**
StL-Nr. 2411221090991991
Frostschutzschicht herstellen.
In Verkehrsflächen 'der Belastungsklassen BK1,0'

Baustoffgemisch 'güteüberwachtes Baustoffgemisch 0/32 für Frostschutzschicht gemäß TL SoB-StB.'

Umweltrelevante Anforderungen beim Einsatz von Baustoffgemischen einschließlich Einbaudokumentation nach
Unterlagen des AG. Einbaudokumentation übergeben.
Verdichtungsgrad/Verformungsmodul 'DPr mindestens 103 v.H. und Verformungsmodul EV2 auf der Oberfläche mindestens 120 MN/m2.'

Einbaudicke 'ca. 32 cm.
Einbau abschnittsweise auf voller Fahrbahnbreite.'

Abrechnung nach Auftragsprofilen.
Menge: 145,000 m3
Leistungsbereichkatalog: 112

**04.05.0005 Frostschutzschicht herstellen URA+Einbaudoku*Abrechng. Auftrag**
StL-Nr. 2411221090991991
Frostschutzschicht herstellen.
In Verkehrsflächen 'Fahrbahn Buswendeschleife'

Baustoffgemisch 'güteüberwachtes Baustoffgemisch 0/32 für Frostschutzschicht gemäß TL SoB-StB.'

Umweltrelevante Anforderungen beim Einsatz von Baustoffgemischen einschließlich Einbaudokumentation nach
Unterlagen des AG. Einbaudokumentation übergeben.
Verdichtungsgrad/Verformungsmodul 'DPr mindestens 103 v.H. und Verformungsmodul EV2 auf der Oberfläche mindestens 120 MN/m2.'

Einbaudicke 'ca. 30 cm.
Einbau abschnittsweise auf voller Fahrbahnbreite.'

Abrechnung nach Auftragsprofilen.
Menge: 265,000 m3
Leistungsbereichkatalog: 112

**04.05.0006 Frostschutzschicht herstellen Gehu.Radw. o.F. URA+Einbaudoku*Abrechng. Auftrag**
StL-Nr. 2411221050991991
Frostschutzschicht herstellen.
In Verkehrsflächen für Geh- und Radwege, ohne
Fertiger.
Baustoffgemisch 'güteüberwachtes Baustoffgemisch 0/32 für Frostschutzschicht gemäß TL SoB-StB.'

Umweltrelevante Anforderungen beim Einsatz von Baustoffgemischen einschließlich Einbaudokumentation nach
Unterlagen des AG. Einbaudokumentation übergeben.
Verdichtungsgrad/Verformungsmodul 'DPr mindestens 100 v.H. und Verformungsmodul EV2 auf der Oberfläche mindestens 100 MN/m2.'

Einbaudicke 'ca. 36 cm.
Einbau abschnittsweise auf voller Gehwegbreite.
Gehweg entlang der K68'

Abrechnung nach Auftragsprofilen.
Menge: 40,000 m3
Leistungsbereichkatalog: 112

**04.05.0007 Frostschutzschicht herstellen Gehu.Radw. o.F. URA+Einbaudoku*Abrechng. Auftrag**
StL-Nr. 2411221050991991
Frostschutzschicht herstellen.
In Verkehrsflächen für Geh- und Radwege, ohne
Fertiger.
Baustoffgemisch 'güteüberwachtes Baustoffgemisch 0/32 für Frostschutzschicht gemäß TL SoB-StB.'

Umweltrelevante Anforderungen beim Einsatz von Baustoffgemischen einschließlich Einbaudokumentation nach
Unterlagen des AG. Einbaudokumentation übergeben.
Verdichtungsgrad/Verformungsmodul 'DPr mindestens 100 v.H. und Verformungsmodul EV2 auf der Oberfläche mindestens 100 MN/m2.'

Einbaudicke 'ca. 30 cm.
Einbau auf voller Gehwegbreite.'

Abrechnung nach Auftragsprofilen.
Menge: 6,000 m3
Leistungsbereichkatalog: 112

**04.05.0008 Frostschutzschicht herstellen Gehu.Radw. o.F. URA+Einbaudoku*Abrechng. Auftrag**
StL-Nr. 2411221050991991
Frostschutzschicht herstellen.
In Verkehrsflächen für Geh- und Radwege, ohne
Fertiger.
Baustoffgemisch 'güteüberwachtes Baustoffgemisch 0/32 für Frostschutzschicht gemäß TL SoB-StB.'

Umweltrelevante Anforderungen beim Einsatz von Baustoffgemischen einschließlich Einbaudokumentation nach
Unterlagen des AG. Einbaudokumentation übergeben.
Verdichtungsgrad/Verformungsmodul 'DPr mindestens 100 v.H. und Verformungsmodul EV2 auf der Oberfläche mindestens 100 MN/m2.'

Einbaudicke 'ca. 28 cm.
Einbau abschnittsweise auf voller Gehwegbreite.
Buswendeschleife'

Abrechnung nach Auftragsprofilen.
Menge: 18,000 m3
Leistungsbereichkatalog: 112

**04.05.0009 Frostschutzschicht herstellen URA+Einbaudoku*DPr min. 100 v.H.*N Wiegescheinen**
StL-Nr. 2411221690991191
Frostschutzschicht herstellen.
In Verkehrsflächen 'Wirtschaftswege, Hofflächen, Zugänge, Privatzufahrten und Nebenflächen.
Einbau in Zwickeln, Streifen, Angleichungen und
Kleinflächen aller Art. Einbau nach örtlichen
Angaben durch den AG.'

Baustoffgemisch 'güteüberwachtes Baustoffgemisch 0/32 für Frostschutzschicht gemäß TL SoB-StB.'

Umweltrelevante Anforderungen beim Einsatz von Baustoffgemischen einschließlich Einbaudokumentation nach
Unterlagen des AG. Einbaudokumentation übergeben.
Verdichtungsgrad DPr mindestens 100 v.H.
Einbaudicke 'bis ca. 30 cm.'

Abrechnung nach Wiegescheinen.
Menge: 60,000 t
Leistungsbereichkatalog: 112

*Hinweis: Zufahrt Friedhof (wassergebunde*
Zufahrt Friedhof (wassergebunde Deckschicht)

**04.05.0010 Schicht a. frostunempf. M. herst. Geh- und Radwege*u. KTS/STS*URA+Einbaudoku*Abrechng. Auftrag**
StL-Nr. 2411210222991091
Schicht aus frostunempfindlichem Material
herstellen.
In Verkehrsflächen für Geh- und Radwege.
Schicht unter Kies- oder Schottertragschicht.
Baustoffgemisch '0/8 aus gebrochenem magmatischem Naturhartge'

Umweltrelevante Anforderungen beim Einsatz von Baustoffgemischen einschließlich Einbaudokumentation nach
Unterlagen des AG. Einbaudokumentation übergeben.
Einbaudicke '5 cm'

Abrechung nach Auftragsprofilen.
Menge: 1,000 m3
Leistungsbereichkatalog: 112

#### Abschnitt 04.06 ASPHALTBAUWEISEN

**04.06.0001 Asphaltbefestigung lösen, aufn. u.**
Asphaltbefestigung lösen, aufn. u. ents.
Asphaltbefestigung fräsen, aufnehmen und entsorgen.
Anschlusskante geradlinig auf Frästiefe herstellen. Der
Schnittlinienabstand darf maximal 15 mm betragen.
Frästiefe'= 0 bis 12 cm, keilförmig
Fläche '= Anfang bzw. Ende des Hocheinbaus im
Übergangsbereich zur Herstellung des Anschlusses an die
bestehende Fahrbahnhöhe.
Unebenheiten der gefrästen Fläche höchstens 6  mm innerhalb einer 4,00 m langen Messstrecke in Längs- und
Querrichtung.
Entsorgung des Fräsgutes nach Wahl des AN
Menge: 130,000 m2

**04.06.0002 Teer-Pechhaltiges Material aufn.**
Teer-Pechhaltiges Material aufn.
Teer-Pechhaltigen Straßenaufbruch lösen, laden, aufnehmen, transportieren, abladen und entsorgen.
Schicht 'Asphaltoberbau einschließlich der oberen 15 cm der ungebundenen Oberbauschichten.'
Befestigung = Asphalt-/Teerbefestigung + ungebundene Schichten
Dicke der Asphalt-/Teerbefestigung ' ca. 6-8 cm'
Gesamtaufbruchtiefe '20 bis 30 cm.'
Fläche '= Wirtschaftsweg / Zufahrt
Lösen nach Wahl des AN. Verwertung/Entsorgung gemäß
Baubeschreibung Punkt 3.6 Abfälle.
Arbeitsschutzmaßnahmen für den Umgang mit teerhaligem Material ist zuberück sichtigen. Das Material ist während des Aufbruches und des
Transportes gegen Niederschlag zu schützen. Wiege- u.
Ablagerungsgebühren sind in den Einheitspreis einzurechnen.
Abgerechnet wird nach Wiegescheinen einer
amtlich zugelassenen Waage.
Menge: 140,000 t

**04.06.0003 Asphaltbefestigung aufnehmen*Dicke ü. 12-18 cm*Aufbr. Verw.**
StL-Nr. 2311303390040903
Asphaltbefestigung aufbrechen und aufnehmen. Abrechnung
erfolgt nach Abtragsprofilen.
Fläche 'Fahrbahn'

Dicke der Asphaltbefestigung über 12 bis 18 cm.
Gesamtaufbruchtiefe 'über 10 bis 20 cm, Beim Aufbruchgut ist nicht von einer Verwertung im
Heißmischverfahren auszugehen. Ring und Kugel-Werte nicht bekannt.'

Aufbruchgut nach Wahl des AN verwerten.
Menge: 70,000 m3
Leistungsbereichkatalog: 113

**04.06.0004 Asphaltbefestigung aufnehmen*mit SoB Aufbr. Verw.**
StL-Nr. 2311303390190903
Asphaltbefestigung aufbrechen und aufnehmen. Abrechnung
erfolgt nach Abtragsprofilen.
Fläche 'Hofflächen, Zugänge, Wirtschaftswege, Privatzufahrten und Nebenflächen. Aufnehmen in Zwickel, Streifen, Angleichungen und Kleinflächen aller Art. Aufnehmen nach örtlichen Angaben durch den AG.'

Einschließlich Schicht ohne Bindemittel.
Dicke der Asphaltbefestigung 'ca. 5 bis 15 cm'

Gesamtaufbruchtiefe 'ca. 5 bis 15 cm
Beim Aufbruchgut ist nicht von einer Verwertung im
Heißmischverfahren auszugehen. Ring und Kugel-Werte nicht bekannt.'

Aufbruchgut nach Wahl des AN verwerten.
Menge: 10,000 m3
Leistungsbereichkatalog: 113

*Hinweis: bis zur OZ 04.06.0007 Die*
bis zur OZ 04.06.0007
Die Positionen enthalten das Schneiden bzw. Trennen von Asphaltbefestigung längs und quer. Ausführung in der Fahrbahn, in Gehwegen, in Hofflächen, Zugängen, Privatzufahrten und Nebenflächen.

**04.06.0005 Asphaltbefestigung trennen Einzelfl.*schneiden Dicke ü. 6-12 cm**
StL-Nr. 231130383103
Asphaltbefestigung geradlinig trennen.
in Einzelflächen längs und quer zur Fahrbahnachse,
Trennen durch Schneiden.
Dicke der Asphaltbefestigung über 6 bis 12 cm.
Menge: 25,000 m
Leistungsbereichkatalog: 113

**04.06.0006 Asphaltbefestigung trennen Einzelfl.*schneiden Dicke ü. 12-18 cm**
StL-Nr. 231130383104
Asphaltbefestigung geradlinig trennen.
in Einzelflächen längs und quer zur Fahrbahnachse,
Trennen durch Schneiden.
Dicke der Asphaltbefestigung über 12 bis 18 cm.
Menge: 15,000 m
Leistungsbereichkatalog: 113

**04.06.0007 Asphaltbefestigung trennen*schneiden**
StL-Nr. 231130389109
Asphaltbefestigung geradlinig trennen.
Bereich 'längs entlang der Bankettbefestigung mit Verbundplatten.'

Trennen durch Schneiden.
Dicke der Asphaltbefestigung 'ca. 20 cm.'
Menge: 90,000 m
Leistungsbereichkatalog: 113

**04.06.0008 Unterlage reinigen*lose Teile aufn. Hochdr.-Sauganl.**
StL-Nr. 231130589102
Unterlage reinigen. Anfallendes Kehrgut nach Wahl des
AN verwerten.
Unterlage '= vorhandene Aspahltbefestigung, inklsuive Einmündungen von Wirtschaftswegen
Reinigen vor Einbau der Tragschicht'

Lose Bestandteile von Schadstellen aufnehmen.
Selbstaufnehmende Kehrmaschine. Letzter Arbeitsgang mit
Wasserhochdruckreinigungsgeräten mit rotierenden Düsen
und Absaugeinrichtung.
Menge: 390,000 m2
Leistungsbereichkatalog: 113

**04.06.0009 Unterlage reinigen*lose Teile aufn. Hochdr.-Sauganl.**
StL-Nr. 231130589102
Unterlage reinigen. Anfallendes Kehrgut nach Wahl des
AN verwerten.
Unterlage 'neue Tragschicht vor Einbau der Deckschicht reinigen.'

Lose Bestandteile von Schadstellen aufnehmen.
Selbstaufnehmende Kehrmaschine. Letzter Arbeitsgang mit
Wasserhochdruckreinigungsgeräten mit rotierenden Düsen
und Absaugeinrichtung.
Menge: 1730,000 m2
Leistungsbereichkatalog: 113

**04.06.0010 Bitumenemulsion aufsprühen Bk1,8-Bk0,3*Asph. ausgemagert Rampenspritzgerät*C40B5-S Menge 350 g/m2**
StL-Nr. 23113063231249
Bitumenemulsion zur Herstellung des Schichtenverbundes
aufsprühen.
Auf Verkehrsflächen der Belastungsklassen Bk1,8 bis
Bk0,3.
Unterlage = Asphaltbefestigung, ausgemagert.
Mit Rampenspritzgerät.
Bindemittel = C40B5-S.
Bindemittelmenge = 350 g/m2.
Vor Einbau 'Asphalttragschicht'
Menge: 390,000 m2
Leistungsbereichkatalog: 113

**04.06.0011 Bitumenemulsion aufsprühen Bk1,8-Bk0,3*Asphalt frisch Rampenspritzgerät*C40B5-S Menge 250 g/m2*vor 2. Lage ATS**
StL-Nr. 23113063211221
Bitumenemulsion zur Herstellung des Schichtenverbundes
aufsprühen.
Auf Verkehrsflächen der Belastungsklassen Bk1,8 bis
Bk0,3.
Unterlage = Asphaltbefestigung, frisch.
Mit Rampenspritzgerät.
Bindemittel = C40B5-S.
Bindemittelmenge = 250 g/m2.
Vor Einbau 2. Lage Asphalttragschicht.
Menge: 875,000 m2
Leistungsbereichkatalog: 113

**04.06.0012 Bitumenemulsion aufsprühen Bk1,8-Bk0,3*Asphalt frisch Rampenspritzgerät*C40B5-S Menge 250 g/m2*vor A.deckschicht**
StL-Nr. 23113063211223
Bitumenemulsion zur Herstellung des Schichtenverbundes
aufsprühen.
Auf Verkehrsflächen der Belastungsklassen Bk1,8 bis
Bk0,3.
Unterlage = Asphaltbefestigung, frisch.
Mit Rampenspritzgerät.
Bindemittel = C40B5-S.
Bindemittelmenge = 250 g/m2.
Vor Einbau Asphaltdeckschicht.
Menge: 1730,000 m2
Leistungsbereichkatalog: 113

**04.06.0013 Asphalttragsch. aus AC 22 T N herst Bk1,8-Bk0,3 Bitumen 70/100**
StL-Nr. 23113153191009
Asphalttragschicht aus Asphalttragschichtmischgut
AC 22 T N herstellen. Anlieferung des Asphaltmischguts
in thermoisolierten Transportbehältern.
In Verkehrsflächen der Belastungsklassen Bk1,8 bis
Bk0,3.
Einbau 'Einbaudicke = ca. 8,5 cm.
Einbaumenge mindestens = 195 kg/m2 zuzuüglich Profilausgleich im selben Arbeitsgang
Fahrbahn K68'

Bindemittel = 70/100.
Einbau 'auf voller Fahrbahnbreite, ohne Mittelnaht
Anlieferung des Asphaltmischgutes in thermoisolierten Transportbehältern, Einbau mit Beschicker.'
Menge: 100,000 t
Leistungsbereichkatalog: 113

**04.06.0014 Asphalttragsch. aus AC 22 T N herst Geh- und Radwege Bitumen 70/100**
StL-Nr. 23113153291009
Asphalttragschicht aus Asphalttragschichtmischgut
AC 22 T N herstellen. Anlieferung des Asphaltmischguts
in thermoisolierten Transportbehältern.
In Verkehrsflächen für Geh- und Radwege.
Einbau 'Einbaudicke variabel= ca. 4 cm bis 8,5 cm, als Ausgleichschicht.
Einbaumenge mindestens =92 kg/m² bis 195 kg/m2 zuzuüglich Profilausgleich im selben Arbeitsgang (
asphaltieren über vorhanden Gehweg, gefräster Rundbord und Rinnenplatten'

Bindemittel = 70/100.
Einbau 'über vorhanden Gehweg, gefräster Rundbord und Rinnenplatten.
Anlieferung des Asphaltmischgutes in thermoisolierten Transportbehältern, Einbau mit Beschicker.'
Menge: 15,000 t
Leistungsbereichkatalog: 113

**04.06.0015 Asphalttragsch. aus AC 22 T N herst Bitumen 70/100**
StL-Nr. 23113148991009
Asphalttragschicht aus Asphalttragschichtmischgut
AC 22 T N herstellen. Anlieferung des Asphaltmischguts
in thermoisolierten Transportbehältern.
In Verkehrsflächen 'der Belastungsklassen 1,0'

Einbau 'Einbaudicke = ca. 8,0 cm.
Einbaumenge mindestens = 185 kg/m2 zuzuüglich e'

Bindemittel = 70/100.
Einbau 'auf voller Fahrbahnbreite, ohne Mittelnaht
Anlieferung des Asphaltmischgutes in thermoisolierten Transportbehältern, Einbau mit Beschicker.'
Menge: 450,000 m2
Leistungsbereichkatalog: 113

**04.06.0016 Asphalttragsch. aus AC 22 T N herst Bitumen 70/100**
StL-Nr. 23113148991009
Asphalttragschicht aus Asphalttragschichtmischgut
AC 22 T N herstellen. Anlieferung des Asphaltmischguts
in thermoisolierten Transportbehältern.
In Verkehrsflächen 'Fahrbahn Buswendeschleife'

Einbau 'Einbaudicke = ca. 8,5 cm.
Einbaumenge mindestens = 195 kg/m2'

Bindemittel = 70/100.
Einbau 'auf voller Fahrbahnbreite, ohne Mittelnaht
Anlieferung des Asphaltmischgutes in thermoisolierten Transportbehältern, Einbau mit Beschicker.'
Menge: 875,000 m2
Leistungsbereichkatalog: 113

**04.06.0017 Asphalttragsch. aus AC 32 T N herst Bitumen 70/100*mehrschicht.unten**
StL-Nr. 23113138991019
Asphalttragschicht aus Asphalttragschichtmischgut
AC 32 T N herstellen. Anlieferung des Asphaltmischguts
in thermoisolierten Transportbehältern.
In Verkehrsflächen 'Fahrbahn Buswendeschleife'

Einbau 'Einbaudicke = ca. 8,5 cm.
Einbaumenge mindestens = 195 kg/m2'

Bindemittel = 70/100.
Als untere Schicht einer mehrschichtigen Asphalttragschicht.
Einbau 'auf voller Fahrbahnbreite, ohne Mittelnaht
Anlieferung des Asphaltmischgutes in thermoisolierten Transportbehältern, Einbau mit Beschicker.'
Menge: 875,000 m2
Leistungsbereichkatalog: 113

**04.06.0018 Asphaltdecksch. aus AC 8 D N herst.*Dicke 3,5 cm Bitumen 70/100**
StL-Nr. 2311334892199909
Asphaltdeckschicht aus Asphaltbeton für Asphaltdeckschichten AC 8 D N herstellen. Anlieferung des
Asphaltmischguts in thermoisolierten
Transportbehältern.
In Verkehrsflächen 'der Belastungsklassen 1,0 einschließlich der Buswendeschleife'

Einbaudicke = 3,5 cm.
Bindemittel = 70/100.
Grobe Gesteinskörnung '= Kategorie 90/1 mit einem
20%igen Anteil zugelassener Aufhellungsgesteine aus
Quarzit oder 30%igem Anteil zugelassener
Aufhellungsgesteine aus alpiner Moräne bezogen auf das
gesamte Gesteinskörnungsgemisch.'

Grobe Gesteinskörnung = Kategorie PSV '51'

Fremdfüller '= Kalksteinfüller und Calciumhydroxid nach Unterlagen des AG.'

Einbau 'auf voller Fahrbahnbreite, ohne Mittelnaht
Anlieferung des Asphaltmischgutes in thermoisolierten
Transportbehältern, Einbau mit Beschicker.
Fahrbahn K67 freie Strecke'
Menge: 1730,000 m2
Leistungsbereichkatalog: 113

**04.06.0019 Asphaltdecksch. aus AC 8 D N herst.*Dicke 3,5 cm Bitumen 70/100**
StL-Nr. 2311334892199909
Asphaltdeckschicht aus Asphaltbeton für Asphaltdeckschichten AC 8 D N herstellen. Anlieferung des
Asphaltmischguts in thermoisolierten
Transportbehältern.
In Verkehrsflächen 'für Geh- und Radwege'

Einbaudicke = 3,5 cm.
Bindemittel = 70/100.
Grobe Gesteinskörnung '= Kategorie 90/1 mit einem
20%igen Anteil zugelassener Aufhellungsgesteine aus
Quarzit oder 30%igem Anteil zugelassener
Aufhellungsgesteine aus alpiner Moräne bezogen auf das
gesamte Gesteinskörnungsgemisch.'

Grobe Gesteinskörnung = Kategorie PSV '51'

Fremdfüller '= Kalksteinfüller und Calciumhydroxid nach Unterlagen des AG.'

Einbau 'auf Gehweg,
Anlieferung des Asphaltmischgutes in thermoisoliertenGehwe
Transportbehältern, Einbau mit Beschicker.
Fahrbahn K67 freie Strecke'
Menge: 10,000 m2
Leistungsbereichkatalog: 113

**04.06.0020 Anschluss a. Fuge m. Fugenm. herst.*Deckschicht Tiefe 40 mm*Breite 10 mm Fugenmasse N2**
StL-Nr. 2311391291061001
Anschluss als Fuge mit Fugenmasse herstellen.
Fuge '= Längs- und Querfuge in der Aphaltdeckschicht an Bestandsübergängen und Asphaltanschlüssen ausbilden'

In der Asphaltdeckschicht ausbilden.
Fugenspalttiefe = 40 mm.
Fugenspaltbreite = 10 mm.
Mit heiß verarbeitbarer Fugenmasse Typ N2, einschließlich zugehörigem und zuvor aufgetragenem Voranstrichmittel.
Menge: 40,000 m
Leistungsbereichkatalog: 113

**04.06.0021 Anschluss a. Fuge m. Fugenm. herst.*Deckschicht Tiefe 35 mm*Breite 10 mm Fugenmasse N2**
StL-Nr. 2311391291051001
Anschluss als Fuge mit Fugenmasse herstellen.
Fuge '= Längsfuge in der Asphaltdeckschicht an Einfassungen wie Borden und Rinnen ausbilden.'

In der Asphaltdeckschicht ausbilden.
Fugenspalttiefe = 35 mm.
Fugenspaltbreite = 10 mm.
Mit heiß verarbeitbarer Fugenmasse Typ N2, einschließlich zugehörigem und zuvor aufgetragenem Voranstrichmittel.
Menge: 400,000 m
Leistungsbereichkatalog: 113

**04.06.0022 Abstumpfungsmaßnahme durchführen LFK 1/3*Gestein wie Aufh. Menge 2 kg/m2*maschinell**
StL-Nr. 231139521221
Abstumpfungsmaßnahme zur Erhöhung der Anfangsgriffigkeit durch gleichmäßiges Aufbringen und Einwalzen von
Abstreukörnung durchführen. Nicht gebundene Abstreukörnung aufnehmen und nach Wahl des AN verwerten.
Abstreukörnung = Lieferkörnung 1/3.
Aus Gestein wie Aufhellungsgestein in Asphaltdeckschicht.
Abstreumenge = 2 kg/m2.
Maschinell abstreuen.
Menge: 1730,000 m2
Leistungsbereichkatalog: 113

### Bereich 05 PFLASTER/BORDE/RINNEN

#### Abschnitt 05.01 VORARBEITEN

**05.01.0001 Betondecke aufnehmen einschl.Unt. ToB*ohne Bewehrung Fugenfüllstoffe erschütterungsarm**
StL-Nr. 2311400299811919
Betondecke ausbauen und aufnehmen. Dicke der Betondecke und Betondruckfestigkeit nach Unterlagen des AG.
Fläche 'Randfläche zu Mauern. Ausführung in Zwickel und Streifen.'

Befestigung 'aus Beton (Kleinflächen)'

Einschließlich Unterlage = Tragschicht o. Bindemittel.
Decke ohne Bewehrung, Dübel und Anker.
Einschließlich vorhandener Fugenfüllstoffe.
Gesamtausbautiefe 'über 10 bis 20 cm'

Erschütterungsarm aufnehmen.
Ausbaustoffe 'der Verwertung nach Wahl des AN zuführen.'
Menge: 4,000 m2
Leistungsbereichkatalog: 114

**05.01.0002 Gebäude und Stützwände unterfangen**
Gebäude und Stützwände unterfangen
Gebäude und Stützwände bzw. Einfriedungsmauern aller
Art unterhalb der Fundamente freilegen und mit Beton
C 20/25, Expositionsklasse X0, bis zur neuen
Gründungssohle ausfüllen, einschließlich der
erforderlichen Schalung und Abstützungen.
Arbeiten abschnittsweise und  alternierend durchführen.
Länge der Abschnitte maximal 1 m.
Einschließlich der erforderlichen Erdarbeiten in
Homogenbereich B1 bis B3.
Aushubmaterial
'zur weiteren analytischen Beprobung auf Flächen des AG transportieren und zwischenlagern.
Förderweg ca. 300 m
Abladung auf Zwischenlagerfläche nach Angaben des AG, siehe Baubeschreibung Punkt 2.5 und 3.6'
Menge: 20,000 m3
Leistungsbereichkatalog: 106

**05.01.0003 Beton in Kleinmengen herstellen.**
Beton in Kleinmengen herstellen.
Beton C 20/25, Expositionsklasse XF 4, XD 2, XC 2, einschließlich erforderlicher Schalung und konstruktiver Bewehrung herstellen.
Bauteil: kleinere Einfriedungsmauern, Treppenstufen,  oder Lichtschächte.
Oberfläche abreiben und glätten oder mit Besenstrich versehen.
Menge: 3,000 m3

#### Abschnitt 05.02 PFLASTER

**05.02.0001 Pflastersteine aus- und einbauen*ErsatzSt. 5-10 vH Baustgem. 0/5*Fuge, BG 0/5**
Pflastersteine mit Bettung ohne Bindemittel aus- und
wieder einbauen. Pflastersteine aufnehmen, säubern und
seitlich lagern. Vorhandene Bettung aufnehmen. Pflasterdecke in vorhandenem Verband wieder herstellen.
Nicht wieder verwendbare Baustoffe der Verwertung nach
Wahl des AN zuführen.
In Zugängen und Zufahrten und Nebenflächen
zur Angleichung des neuen Pflasters an den Bestand. Aus- und Einbau in Zwickeln, Streifen, Angleichungen und Kleinflächen.
Einzelflächen bis 10 m2
Steine Verbundsteinpflaster aus Beton aller Art (
Ersatzsteine über 5 bis 10 v. H. der Fläche liefern.
Vorhandene Bettung zur weiteren analytischen Beprobung auf Bereitstellungsfläche des AG zwischenlagern.
Maximaler Förderweg = ca. 300 km
Abladung auf Bereitstellungsfläche nach Angaben des AG, siehe Baubeschreibung Punkt 2.5 und 3.6.
zuführen. Neues Bettungsmaterial aus Baustoffgemisch.0/5 liefern und einbauen.
Fuge mit Baustoffgemisch 0/5.
Menge: 45,000 m2
Leistungsbereichkatalog: 115

**05.02.0002 Natursteinpflasterdecke aufnehmen Kantenl. ü.6-12cm ungeb. Fugenmat.*ungeb. Bettung Verwertung AN**
StL-Nr. 23115002291101
Natursteinpflasterdecke aufnehmen. Aufnehmen der Tragschicht wird gesondert vergütet.
Abmessung = Pflasterstein mit Kantenlänge über 6 bis 12
cm.
Pflasterstein 'Kuselit, Porphyr, Andesit'

Mit Fugenfüllung aus Baustoffgemisch ohne Bindemittel.
Bettung aus ungebundenem Bettungsmaterial.
Steine und übriges Aufbruchgut nach Wahl des AN verwerten.
Menge: 5,000 m2
Leistungsbereichkatalog: 115

**05.02.0003 Pflasterd. aus Betonsteinen herst. Rad-/Gehwegflchn. Fase 2/2*SZ22/LA25 Bett.0/5 30 v. H.*Fuge 0/5**
StL-Nr. 2311510140912229
Pflasterdecke mit Pflastersteinen aus Beton mit Vorsatzbeton herstellen.
Oberfläche der Pflastersteine, Trassierung der Pflasterdecke und Verlegung der Pflastersteine in Kurvenbereichen nach Unterlagen des AG.
In Verkehrsflächen für Rad- und Gehwege. Rutschwiderstand SRT-Wert mind. 55.
Format für Rastermaß '240/160/100 mm'

Fase max. 2/2 mm.
Baustoffgemisch für Bettung und Fugen Kategorie
SZ22/LA25.
Bettung aus Baustoffgemisch 0/5, Anteil an Körnung unter 2 mm max. 30 Massenprozent, E CS35, C 90/3.
Fuge mit Baustoffgemisch 0/5, GU, F, E CS35, C 90/3,
Fugenmaterial einarbeiten und einschlämmen, Fugenschluss durch Einfegen und Einschlämmen herstellen.
Steine 'im Reihenverband.
Farbton Nutzfläche = braunmix(bestehend aus hellbraun, mittelbraun, dunkelbraun)
Verlegung der Steine wechselweise aus mehreren Paketen und Lagen gemischt.'
Menge: 110,000 m2
Leistungsbereichkatalog: 115

**05.02.0004 Pflasterd. aus Betonsteinen herst. Rad-/Gehwegflchn. Fase 2/2*SZ22/LA25 Bett.0/5 30 v. H.*Fuge 0/5**
StL-Nr. 2311510140912229
Pflasterdecke mit Pflastersteinen aus Beton mit Vorsatzbeton herstellen.
Oberfläche der Pflastersteine, Trassierung der Pflasterdecke und Verlegung der Pflastersteine in Kurvenbereichen nach Unterlagen des AG.
In Verkehrsflächen für Rad- und Gehwege. Rutschwiderstand SRT-Wert mind. 55.
Format für Rastermaß '240/160/80 mm'

Fase max. 2/2 mm.
Baustoffgemisch für Bettung und Fugen Kategorie
SZ22/LA25.
Bettung aus Baustoffgemisch 0/5, Anteil an Körnung unter 2 mm max. 30 Massenprozent, E CS35, C 90/3.
Fuge mit Baustoffgemisch 0/5, GU, F, E CS35, C 90/3,
Fugenmaterial einarbeiten und einschlämmen, Fugenschluss durch Einfegen und Einschlämmen herstellen.
Steine 'im Reihenverband.
Farbton Nutzfläche = braunmix(bestehend aus hellbraun, mittelbraun, dunkelbraun)
Verlegung der Steine wechselweise aus mehreren Paketen und Lagen gemischt.'
Menge: 50,000 m2
Leistungsbereichkatalog: 115

**05.02.0005 Pflasterd Gehweg, R=4-12m (Zul)**
Zulage Pflasterdecke mit Pflastersteinen aus Beton mit Vorsatzbeton in Kurvenbereichen herstellen.
Oberfläche der Pflastersteine, Trassierung der Pflasterdecke und Verlegung der Pflastersteine in Kurvenbereichen nach Unterlagen des AG.
In Verkehrsflächen für Rad- und Gehwege. Rutschwiderstand SRT-Wert mind. 55.
Format für Rastermaß = 240/160/80 mm.
Fase max. 2/2 mm.
Baustoffgemisch für Bettung und Fugen Kategorie
SZ22/LA25.
Bettung aus Baustoffgemisch 0/5, Anteil an Körnung unter 2 mm max. 30 Massenprozent, E CS35, C 90/3.
Fuge mit Baustoffgemisch 0/5, GU, F, E CS35, C 90/3,
Fugenmaterial einarbeiten und einschlämmen, Fugenschluss durch Einfegen und Einschlämmen herstellen.
Steine in Reihen, rechtwinklig zur Entwässerungsrinne nach Vorgaben des Herstellers einschließlich einer Läuferreihe vor der Bebauung verlegen.
Farbton Nutzfläche = grau.
Als Zulage für die Verlegung in Radien von 4 bis 12,00 m.
Menge: 12,000 m2
Leistungsbereichkatalog: 115

**05.02.0006 Pflasterstreifen mit**
Pflasterstreifen mit Pflastersteinen aus Beton mit Vorsatzbeton herstellen.
Oberfläche der Pflastersteine, Trassierung des Pflasterstreifens und Verlegung der Pflastersteine in Kurvenbereichen nach Unterlagen des AG.
In Verkehrsflächen: Sicherheitsstreifen neben Muldenrinne. Rutschwiderstand SRT-Wert mind. 55.
Format für Rastermaß = 100/200/100 mm.
Fase max. 2/2 mm.
Breite des Pflasterstreifens = 0,50 m.
Baustoffgemisch für Bettung und Fugen Kategorie SZ22/LA25.
Bettung aus Baustoffgemisch 0/5, Anteil an Körnung unter 2 mm max. 30 Massenprozent, E CS35, C 90/3.

Fuge mit Baustoffgemisch 0/5, GU, F, E CS35, C 90/3, Fugenmaterial einarbeiten und einschlämmen, Fugenschluss durch Einfegen und Einschlämmen herstellen.
Steine im Reihenverband verlegen und in Kurvenbereichen entsprechend den Unterlagen des AG anpassen.
Farbton Nutzfläche = hellbraun nuanciert.
Menge: 50,000 m

**05.02.0007 Pflasterdecken-Anpassung herstellen Einzelgr. b 0,5m2*Steine Pflasterd.**
StL-Nr. 2311519811
Anpassung der Pflasterdecke an Aussparungen oder Einbauten herstellen. Abgerechnet wird je Stück Einbauteil.
Einzelgröße der Aussparung bzw. Einbauten bis 0,50 m2.
Ausführung mit Steinen der Pflasterdecke. Das Schneiden
der Steine gehört zum Leistungsumfang.
Menge: 3,000 St
Leistungsbereichkatalog: 115

**05.02.0008 Pflasterdecken-Anpassung herstellen Einzelgr. b0,75m2*Steine Pflasterd.**
StL-Nr. 2311519821
Anpassung der Pflasterdecke an Aussparungen oder Einbauten herstellen. Abgerechnet wird je Stück Einbauteil.
Einzelgröße der Aussparung bzw. Einbauten über 0,50 bis
0,75 m2.
Ausführung mit Steinen der Pflasterdecke. Das Schneiden
der Steine gehört zum Leistungsumfang.
Menge: 3,000 St
Leistungsbereichkatalog: 115

**05.02.0009 Pflasterdecken-Anpassung herstellen Einzelgr. b 1,0m2*Steine Pflasterd.**
StL-Nr. 2311519831
Anpassung der Pflasterdecke an Aussparungen oder Einbauten herstellen. Abgerechnet wird je Stück Einbauteil.
Einzelgröße der Aussparung bzw. Einbauten über 0,75 bis
1,00 m2.
Ausführung mit Steinen der Pflasterdecke. Das Schneiden
der Steine gehört zum Leistungsumfang.
Menge: 3,000 St
Leistungsbereichkatalog: 115

*Hinweis: Das Schneiden der Pflastersteine*
Das Schneiden der Pflastersteine wird nur vergütet, wenn die Randeinfassung nicht auf Pflastermaß gesetzt werden kann.
Ausführung an Begrenzungen aller Art.

**05.02.0010 Pflastersteine zuarbeiten**
StL-Nr. 231151959999
Pflastersteine auf Passmaß trennen und Pflastersteine
an Kanten und Einfassungen oder an Aussparungen und
Einbauten über 1,00 m2 Einzelgröße zuarbeiten, nassschneiden oder behauen.
Das Zuarbeiten, Nassschneiden oder Behauen der Pflastersteine an Aussparungen und Einbauten bis zu 1,00 m2
Einzelgröße wird gesondert vergütet.
Pflastersteine 'nass schneiden'

Art 'Pflastersteine aus Beton'

Dicke 'ca. 6 bis 10 cm'
Menge: 230,000 m
Leistungsbereichkatalog: 115

**05.02.0011 Rippenplatten herstellen**
Rippenplatten aus Beton als Leiteinrichtung (Einstiegsfeld, Auffindestreifen, Richtungsfeld) in Bereichen von Gehwegen, Querungshilfen herstellen.
Farbe weiß.
Einzelfläche: 1,00 m2 bis 6,00 m2,
Rippenplatten nach DIN 32984, Herstellung nach
DIN EN 1338, Qualität DIK, 30 x 30 cm, d = 8 cm, 1-zeilig mit trapezförmiger Rillierung, Stegbreite 10/20 mm, Steghöhe 5 mm, Stegabstand  50  mm,  Rillenbreite
30/40  mm,  Platten mit erhöhtem Witterungswiderstand,
Abwitterung < 500 g/m2 i. M. nach CDF- Verfahren.
Fugen  3  bis  5  mm mit Baustoffgemisch der
Körnung 0/5 mm verfüllen.
Bettung mit Brechsand-Splittgemisch wie angrenzender
Belag herstellen
Menge: 5,000 m2
Leistungsbereichkatalog: 115

**05.02.0012 Rippenplatten herstellen**
Rippenplatten aus Beton als Leiteinrichtung im Haltestellenbereich als Leitsreifen herstellen.
Farbe weiß.
Einzelfläche: 1,00 m2 bis 6,00 m2,
Rippenplatten nach DIN 32984, Herstellung nach
DIN EN 1338, Qualität DIK, 30 x 30 cm, d = 8 cm,
mit trapezförmiger Rillierung, Stegbreite 10/20 mm, Steghöhe 5 mm, Stegabstand  50  mm,  Rillenbreite
30/40  mm,  Platten mit erhöhtem Witterungswiderstand,
Abwitterung < 500 g/m2 i. M. nach CDF- Verfahren.
Fugen  3  bis  5  mm mit Baustoffgemisch der
Körnung 0/5 mm verfüllen.
Bettung mit Brechsand-Splittgemisch wie angrenzender
Belag herstellen
Menge: 10,000 m
Leistungsbereichkatalog: 115

**05.02.0013 Kontrastplatten aus Beton als**
Kontrastplatten aus Beton als Abgrenzung und optische Kontrastierung von Leiteinrichtungen (Einstiegsfeld, Auffindestreifen, Richtungsfeld) in Bereichen von Gehwegen und Querungshilfen herstellen.
Farbe grau (starker Hell-Dunkel-Kontrast zum angrenzenden Belag und zu den Rippenplatten).
Einzelfläche: 1,00 m² bis 5,00 m²,
Kontrastplatten nach DIN 32984, Herstellung nach
DIN EN 1338, Qualität DIK, 30 x 30 cm, d = 8 cm,
Platten mit erhöhtem Witterungswiderstand,
Abwitterung < 500 g/m² i. M. nach CDF-Verfahren.
Verlegung im Verband passend zur angrenzenden taktilen Fläche.
Fugen 3 bis 5 mm mit Baustoffgemisch der Körnung 0/5 mm verfüllen.
Bettung mit Brechsand-Splittgemisch wie angrenzender Belag herstellen.
Menge: 20,000 m2

**05.02.0014 Platte zuarbeiten**
StL-Nr. 231152229999
Platte auf Passmaß trennen und an Kanten und Einfassungen oder an Aussparungen und Einbauten über 1,00 m2
Einzelgröße zuarbeiten, nassschneiden oder behauen. Das
Zuarbeiten, Nassschneiden oder Behauen der Platten an
Aussparungen und Einbauten bis zu 1,00 m2 Einzelgröße
wird gesondert vergütet.
Platte 'nass schneiden.'

Art '= Rippenplatten / Kontrastplatten aus Beton auf Passmaß trennen'

Dicke '10 bis 12 cm'
Menge: 5,000 m
Leistungsbereichkatalog: 115

**05.02.0015 Fläche aus Verbundsteinplatten**
Fläche aus Verbundsteinplatten herstellen
Fläche aus Verbundsteinplatten einschl. Verfüllung herstellen.
Unterlage standfest verdichten. Erdarbeiten werden  nicht gesondert vergütet.
Homogenbereich = B1 und B2.
Aushubmaterial im Seitenbereich verteilen
Befestigung aus Verbundsteinplatten für Bankettbefestigung.
Ausführung in Banketten und Randbereichen.
Verbundslatten aus Beton, Maß: 60 x 40 x 12 cm, mit genoppter Oberfläche und umlaufender Verzahnung
Kammergröße: 5,5|5,5
Bettung aus Baustoffgemisch aus Beton C 20/25,
Expositionsklasse XF 2, ca. 20 cm dick herstellen.
Die Pflanzenkammer ist mit einer feinen Gesteinskörnung 2/5 mm zu liefern und auzufüllen. Einbau bis 2 cm unter OK-Verbundsteinplatten.
Menge: 35,000 m2

**05.02.0016 Furt muldenförmig herstellen Furt**
Furt muldenförmig herstellen
Furt muldenförmig gepflastert zur Ableitung von Oberflächenwasser in unbefestigten Flächen bis zum bestehenden Graben herstellen.
In gewachsenem oder verdichtetem Boden.
Erforderliche Erdarbeiten ausführen.
Größe der Pflastersteine 'aus Grauwacke oder Granit,
Abmessungen ca. 160/160/140 mm.'
Furtbreite ca.0,80 m bis 1,00 m
Tiefe 'ca. 0,06 m'
Fundament 'und Rückenstütze aus Beton C 20/25,
Expositionsklasse XF2.
Fundament 20 cm dick. Rückenstützen 15 cm breit
herstellen.
Aushubmaterial zur weiteren analytischen Beprobung auf Fläche des AG zwischenlagern.
Maximaler Förderweg = ca. 300 m.
Abladung auf Bereitstellungsfläche nach Angaben des AG, siehe Baubeschreibung Punkt 2.5 und 3.6.
Die Rückenstütze bis zur halben Steinhöhe hochziehen.
Fugen mit Fertigzementmörtel vergießen.
Druckfestigkeit am Würfel mindestens 50 N/mm2,
Expositionsklasse XF4, Ausbreitmaßklasse
Menge: 10,000 m2

#### Abschnitt 05.03 BORDE

**05.03.0001 Bordstein aufnehmen. Hochbord Beton alles Verw. AN**
StL-Nr. 23115031190200
Bordstein aufnehmen.
Bordstein = Hoch- und Rundbordstein aus Beton, Breite
bis 18 cm, Höhe bis 30 cm.
Fundament 'aus Beton C20/25, über 15 bis 25 cm dick und Rückenstütze aus Beton aufbrechen.'

Sämtliche Steine und übriges Aufbruchgut nach Wahl des
AN verwerten.
Menge: 10,000 m
Leistungsbereichkatalog: 115

**05.03.0002 Bordstein aufnehmen. Tiefbord Beton alles Verw. AN**
StL-Nr. 23115031290200
Bordstein aufnehmen.
Bordstein = Tiefbordstein aus Beton, Höhe bis 30 cm.
Fundament 'aus Beton C20/25, über 15 bis 25 cm dick und Rückenstütze aus Beton aufbrechen.'

Sämtliche Steine und übriges Aufbruchgut nach Wahl des
AN verwerten.
Menge: 15,000 m
Leistungsbereichkatalog: 115

**05.03.0003 Rundbordstein aus Beton abfräsen.**
Rundbordstein aus Beton abfräsen.
Abfrästiefe ca. 5 bis 8 cm
Rundbordbreite ca. 15 bis 18 cm
Fräsgut aufnehmen und nach Wahl des
AN verwerten.
Menge: 50,000 m

**05.03.0004 Bordstein aus Beton setzen BSt. TB 8x20 cm gerader Stein**
StL-Nr. 2311531108009199
Bordstein aus Beton setzen. Breite der Rückenstütze
mind. 15 cm.
Bordstein = TB 8 x 20 cm.
Bordstein 'als Abschluss des Gehweges'

Gerader Stein.
Rückenstütze 'bis 10 cm unter Oberkante Bordstein.'

Fundamentbeton 'C 20/25, 20 cm dick herstellen.'
Menge: 210,000 m
- 136,000, Kostenträger: 6
- 19,000, Kostenträger: 5
- 55,000, Kostenträger: 7
Leistungsbereichkatalog: 115

**05.03.0005 Bordstein aus Beton setzen BSt. HB 15x30 cm*an Rinne mit BewF gerader Stein**
StL-Nr. 2311531103001199
Bordstein aus Beton setzen. Breite der Rückenstütze
mind. 15 cm.
Bordstein = HB 15 x 30 cm.
Bordstein mit Bewegungsfugen an Rinne.
Gerader Stein.
Rückenstütze 'bis 10 cm unter Oberkante Bordstein.'

Fundamentbeton 'C 20/25, 20 cm dick herstellen.'
Menge: 15,000 m
Leistungsbereichkatalog: 115

**05.03.0006 Bordstein aus Beton setzen BSt. HB 15x30 cm*an Rinne mit BewF Halbm. ü. 5-12 m**
StL-Nr. 2311531103001299
Bordstein aus Beton setzen. Breite der Rückenstütze
mind. 15 cm.
Bordstein = HB 15 x 30 cm.
Bordstein mit Bewegungsfugen an Rinne.
Kurvenstein, Halbmesser größer 5,00 bis 12,00 m.
Rückenstütze 'bis 10 cm unter Oberkante Bordstein.'

Fundamentbeton 'C 20/25, 20 cm dick herstellen.'
Menge: 10,000 m
Leistungsbereichkatalog: 115

**05.03.0007 Bordstein aus Beton setzen BSt. FB 10x20 cm*an Rinne mit BewF gerader Stein**
Flachbordsteine aus Beton auf Asphaltbetondecke
aufkleben.
Bordsteine DIN EN 1340 F 10 x 20, als Sonderformstein durch Zuschneiden auf 8,5 cm Höhe, Farbe grau.
Das Zuschneiden der Bordsteine ist in den Einheitspreis einzurechnen.
Steine mit engen Fugen versetzen.
Untergrund gemäß Herstellervorschrift vorbereiten.
Vorbeschichtung der Steinunterseite sowie der
Asphaltdecke mit Zweikomponenten - Kunstharzprimer.
Der noch feuchte Primer ist mit einem getrockneten
Quarzsand zur Erhöhung der Rauigkeit abzustreuen.
Der Zweikomponenten  -  Methacrylatmörtel ist vor Ort
anzumischen und höhengerecht aufzubringen(ca. 5- 7 mm).
Die Steine sind unter Beachtung der Verarbeitungszeit
in den feucht - plastischen Mörtel zu versetzen.
Alle vor beschriebenen Leistungen sowie alle
Nebenleistungen sind einzurechnen.
Die Frostsicherheit des Materials ist durch Nachweis
des AN zu gewährleisten
Menge: 50,000 m
Leistungsbereichkatalog: 115

**05.03.0008 Bordstein aus Beton setzen BSt. FB 10x20 cm*an Rinne mit BewF gerader Stein**
StL-Nr. 2311531111001199
Bordstein aus Beton setzen. Breite der Rückenstütze
mind. 15 cm.
Bordstein = FB 10 x 20 cm.
Bordstein mit Bewegungsfugen an Rinne.
Gerader Stein.
Rückenstütze 'bis 10 cm unter Oberkante Bordstein.'

Fundamentbeton 'C 20/25, 20 cm dick herstellen.'
Menge: 25,000 m
Leistungsbereichkatalog: 115

**05.03.0009 Flachbordsteine F 10 x 20 wie in OZ**
Flachbordsteine F 10 x 20 wie in OZ 05.03.008 beschrieben, jedoch Kopfsteine links oder rechts, Baulänge 50 cm, zur Absenkung der Klebebordsteine am Anfang und am Ende eines Klebeabschnittes
Menge: 1,000 m

**05.03.0010 Bordstein aus Beton setzen*an Rinne mit BewF gerader Stein**
StL-Nr. 2311531199001199
Bordstein aus Beton setzen. Breite der Rückenstütze
mind. 15 cm.
Bordstein 'FB 10 x 25 cm'

Bordstein mit Bewegungsfugen an Rinne.
Gerader Stein.
Rückenstütze 'bis 10 cm unter Oberkante Bordstein.'

Fundamentbeton 'C 20/25, 20 cm dick herstellen.'
Menge: 35,000 m
Leistungsbereichkatalog: 115

**05.03.0011 Bordstein aus Beton setzen*Vorsatzschicht an Rinne mit BewF*gerader Stein**
StL-Nr. 2311531199101199
Bordstein aus Beton setzen. Breite der Rückenstütze
mind. 15 cm.
Bordstein '= Tastbordstein 300 x 220, Fase 2 x 2 cm, Baulänge 50 cm
Als ertastbarer Bord mit 3 cm Bordhöhe eingebaut.'

Vorsatzschicht mit Weißzement und Weißpigment.
Bordstein mit Bewegungsfugen an Rinne.
Gerader Stein.
Rückenstütze 'bis 10 cm unter Oberkante Bordstein.'

Fundamentbeton 'C 20/25, 20 cm dick herstellen.'
Menge: 3,000 m
Leistungsbereichkatalog: 115

**05.03.0012 Bordstein aus Beton setzen*an Rinne mit BewF gerader Stein**
StL-Nr. 2311531199001199
Bordstein aus Beton setzen. Breite der Rückenstütze
mind. 15 cm.
Bordstein '= Übergangsstein (Spezialadapter) von Rundbord 180 x 220 oder Hochbord 180 x 300 auf Tastbordstein 300 x 220,
Fase 2 x 2 cm (links oder rechts), Baulänge 100 cm.
gekippt einbauen, Stirnseite nachschneiden ist einzurechnen.'

Bordstein mit Bewegungsfugen an Rinne.
Gerader Stein.
Rückenstütze 'bis 10 cm unter Oberkante Bordstein.'

Fundamentbeton 'C 20/25, 20 cm dick herstellen.'
Menge: 1,000 m
Leistungsbereichkatalog: 115

**05.03.0013 Bordstein aus Beton setzen*an Rinne mit BewF gerader Stein*bis 10 cm unt. OK**
StL-Nr. 2311531199001119
Bordstein aus Beton setzen. Breite der Rückenstütze
mind. 15 cm.
Bordstein 'für Haltestellen liefern und engfugig
(5 mm) nach Angabe des AG setzen.
Profilstein-System: "Kasseler Sonderbord"
Grundtyp - Sonderbordstein nach DIN EN 1340
z.B. Fa. Profilbeton GmbH, Tel.: 05682-73860,
34582 Borken/Hessen oder gleichwertig.
Profilstein mit horizontaler Auffahrfläche,
mit ausgerundetem Übergang zur schrägen Anfahrfläche.
Auftrittsfläche 30 cm rautenförmig genoppt nach
DIN EN 1340.
Profilstein aus Beton C 40/50 mit hohem Widerstand gegen Frost und Tausalz.
Abmessungen:
Länge 1,00 m, Breite 43,5 cm, Einstiegshöhe 18 cm.'

Bordstein mit Bewegungsfugen an Rinne.
Gerader Stein.
Rückenstütze bis 10 cm unter Oberkante Bordstein. Beton
mit einer Druckfestigkeit (Einzelwert) am Bohrkern von
mind. 12 MPa.
Fundamentbeton 'C 20/25, 20 cm dick herstellen.'
Menge: 12,000 m
Leistungsbereichkatalog: 115

**05.03.0014 Bordstein aus Beton setzen*an Rinne mit BewF gerader Stein*bis 10 cm unt. OK**
StL-Nr. 2311531199001119
Bordstein aus Beton setzen. Breite der Rückenstütze
mind. 15 cm.
Bordstein 'Übergangsstein von Hochbord 180 x 300 auf "Kasseler Sonderbord" liefern und versetzen.
Sonderbordsteine nach DIN EN 1340
Übergangsstein rechts oder links,
Profilstein mit horizontaler Auffahrfläche,
mit ausgerundetem Übergang zur schrägen Anfahrfläche.
Auftrittsfläche rautenförmig genoppt nach DIN EN 1340.
Profilstein aus Beton C 40/50 mit hohem Widerstand gegen Frost und Tausalz.
Abmessungen: Länge 1,00 m, Breite 43,5 cm auf 40,1 cm, Einstiegshöhe 18 cm,
Auftrittsfläche 30 cm und rautenförmig genoppt.'

Bordstein mit Bewegungsfugen an Rinne.
Gerader Stein.
Rückenstütze bis 10 cm unter Oberkante Bordstein. Beton
mit einer Druckfestigkeit (Einzelwert) am Bohrkern von
mind. 12 MPa.
Fundamentbeton 'C 20/25, 20 cm dick herstellen.'
Menge: 2,000 m
Leistungsbereichkatalog: 115

**05.03.0015 Bordstein trennen HBSt. 18/30-15/22*BSt.nassschneiden BSt. trennen**
StL-Nr. 231153261101
Bordstein auf Passmaß trennen.
Bordstein aus Beton ca. 18/30 bis 15/22 cm.
Bordstein trennen durch Nassschneiden.
Bordstein quer trennen.
Menge: 5,000 St
Leistungsbereichkatalog: 115

**05.03.0016 Bordstein trennen HBSt. 18/30-15/22*BSt.nassschneiden BSt. Gehrung tr.**
StL-Nr. 231153261102
Bordstein auf Passmaß trennen.
Bordstein aus Beton ca. 18/30 bis 15/22 cm.
Bordstein trennen durch Nassschneiden.
Bordstein auf Gehrung trennen.
Menge: 5,000 St
Leistungsbereichkatalog: 115

**05.03.0017 Bordstein trennen FBSt. 20/20-10/20*BSt.nassschneiden BSt. trennen**
StL-Nr. 231153264101
Bordstein auf Passmaß trennen.
Flachbordstein aus Beton ca. 20/20 bis 10/20 cm.
Bordstein trennen durch Nassschneiden.
Bordstein quer trennen.
Menge: 5,000 St
Leistungsbereichkatalog: 115

**05.03.0018 Bordstein trennen TBSt. 10/30-8/20*BSt.nassschneiden BSt. trennen**
StL-Nr. 231153262101
Bordstein auf Passmaß trennen.
Bordstein aus Beton ca. 10/30 bis 8/20 cm.
Bordstein trennen durch Nassschneiden.
Bordstein quer trennen.
Menge: 10,000 St
Leistungsbereichkatalog: 115

**05.03.0019 Bordstein trennen TBSt. 10/30-8/20*BSt.nassschneiden BSt. Gehrung tr.**
StL-Nr. 231153262102
Bordstein auf Passmaß trennen.
Bordstein aus Beton ca. 10/30 bis 8/20 cm.
Bordstein trennen durch Nassschneiden.
Bordstein auf Gehrung trennen.
Menge: 5,000 St
Leistungsbereichkatalog: 115

**05.03.0020 Bewegungsfuge im Fundament herst. Fuge unter Borden**
StL-Nr. 2311550630
Bewegungsfuge im Fundament von Streifen, Rinnen und
Borden mit einer Dicke von 8 mm bis 15 mm herstellen.
Fuge unter Bord.
Menge: 85,000 St
Leistungsbereichkatalog: 115

**05.03.0021 Bewegungsfuge in Borden herstellen*verf. Pflasterfm.**
StL-Nr. 2311551691
Bewegungsfuge in einer Dicke von 8 mm bis 15mm in Borden herstellen.
Fugenlänge 'bis 40 cm.'

Verfüllen mit Pflasterfugenmasse. Unterfüllung mit Band
aus PU-Kautschuk mit Shore A-Härte (ShA) 50 +/-10, nach
DIN ISO 7619-1:2012-02.
Menge: 85,000 St
Leistungsbereichkatalog: 115

#### Abschnitt 05.04 RINNEN

**05.04.0001 Rinne aus Betonformst. aufnehmen Rinnenpl.8-10 cm*Breite 20-30 cm Fugenmörtel*Fund.bet. ü.10-20 Verwertung AN**
StL-Nr. 23115041421201
Rinne aus Betonformsteinen aufnehmen. Aufbruch der
Tragschicht wird gesondert vergütet.
Art = Rinnenplatte, Dicke über 8 bis 10 cm.
Breite über 20 bis 30 cm.
Mit Fugenfüllung aus hydraulisch gebundenem Fu-
genmörtel.
Fundament aus Beton/Mörtel, über 10 bis 20 cm dick,
aufbrechen.
Formsteine und Aufbruchgut nach Wahl des AN verwerten.
Menge: 10,000 m
Leistungsbereichkatalog: 115

**05.04.0002 Pflasterstr. aus Naturstein aufn.**
Pflasterstr. aus Naturstein aufn.
Pflasterstreifen als Rinne aus Naturstein aufbrechen
und aufnehmen.
Art = Natursteinpflaster.
Breite des Streifens 'ca. 0,70 bis 1,00 m.'
Mit Fugenfüllung aus Baustoffgemisch mit hydraulischen
Bindemitteln.
Fundament aus Beton C20/25 ca. 20-30 cm dick
Natursteine vom Betonfundament trennen und sortenrein aufnehme, fördern auf Fläche der Gemeinde lagern. Pflastersteine gehen in Eigentum des
Gemeinde über. Übriges Aufbruchgut der Verwertung nach Wahl des AN zuführen.
Menge: 120,000 m2

**05.04.0003 Rinne mit Pflast. aus Beton herst. m.F., o. Vorsatz.*1-zeilig**
StL-Nr. 2311542199419900
Rinne mit Pflastersteinen aus Beton herstellen. Mehrzeilige Rinne ist mit beidseitigen Schnurkanten herzustellen.
Rinne 'nach dem Merkblatt für den Bau von
Fahrbahndecken aus Natursteinpflaster bzw. dem
Merkblatt für die Herstellung von Betonsteinpflaster
herstellen, einschl. der hierfür erforderlichen
Erdarbeiten.
Homogenbereich = B1 bis B2.
Aushubmaterial zur weiteren analytischen Beprobung auf Bereitstellungsfläche des AG zwischenlagern.
Maximaler Förderweg = ca. 300 km.
Abladung auf Bereitstellungsfläche nach Angaben des AG, siehe Baubeschreibung Punkt 2.5 und 3.6.
Die Verarbeitungsvorschriften des Herstellers sind zu
beachten.
Fugenbreite mind. 8 mm, Regelbreite 10 mm.
Steine vor dem Abbinden reinigen.
Hammerfest pflastern.
Rinne durch Abdecken mit Folie vor Witterung schützen.
Steine vor Hochbord / Rundbord / Flachbord verlegen.
Steinfarbe: Betongrau.'

Format für Rastermaß '160/160/140 mm'

Mit Fase, ohne Vorsatzbeton.
Breite 1-zeilig.
Fundament und Rückenstütze 'aus Beton C 20/25, 25 cm dick herstellen.
Die Betontragschicht ist als Betonband in Schalung
(einschl. Kurvenschalung) vorzubetonieren.
Beton nachbehandeln.'

Fuge 'Das Verfüllen der Fugen wird gesondert vergütet.'
Menge: 45,000 m
Leistungsbereichkatalog: 115

**05.04.0004 Rinne mit Pflast. aus Beton herst. m.F., o. Vorsatz.*1-zeilig**
StL-Nr. 2311542199419900
Rinne mit Pflastersteinen aus Beton herstellen. Mehrzeilige Rinne ist mit beidseitigen Schnurkanten herzustellen.
Rinne 'nach dem Merkblatt für den Bau von
Fahrbahndecken aus Natursteinpflaster bzw. dem
Merkblatt für die Herstellung von Betonsteinpflaster
herstellen, einschl. der hierfür erforderlichen
Erdarbeiten.
Homogenbereich = B1 bis B2.
Aushubmaterial zur weiteren analytischen Beprobung auf Bereitstellungsfläche des AG zwischenlagern.
Maximaler Förderweg = ca. 300 km.
Abladung auf Bereitstellungsfläche nach Angaben des AG, siehe Baubeschreibung Punkt 2.5 und 3.6.
Die Verarbeitungsvorschriften des Herstellers sind zu
beachten.
Fugenbreite mind. 8 mm, Regelbreite 10 mm.
Steine vor dem Abbinden reinigen.
Hammerfest pflastern.
Rinne durch Abdecken mit Folie vor Witterung schützen.
Steine vor Hochbord / Rundbord / Flachbord verlegen.
Steinfarbe: Betongrau.'

Format für Rastermaß '160/160/140 mm'

Mit Fase, ohne Vorsatzbeton.
Breite 1-zeilig.
Fundament und Rückenstütze 'aus Beton C 20/25, 25 cm dick herstellen.
Die Betontragschicht ist als Betonband in Schalung
(einschl. Kurvenschalung) vorzubetonieren.
Beton nachbehandeln.'

Fuge 'Das Verfüllen der Fugen wird gesondert vergütet.
Verlegung in Radien unter 12,00 m nach Unterlagen des AG.'
Menge: 35,000 m
Leistungsbereichkatalog: 115

**05.04.0005 Pflasterstreifen verfugen. Breite**
Pflasterstreifen verfugen.
Breite ca. 16 cm.
Pflasterfugen reinigen und vornässen.
2-schichtiger Fugenaufbau:
Unterer Fugenbereich mit hochfließfähigem,
flüssigdichtem, zementösen Fugenmörtel, Druckfestigkeit
70 N/mm2, bis 3-4 cm von oben vergießen.
Ausbreitmaß mit Vicatprüfung prüfen: 220-260 mm.
Oberer Fugenbereich mit Epoxidharzmörtel
selbstverdichtend, Festigkeit > 20 N/mm2 einschlämmen,
Pflastersteine nach Angaben des Herstellers reinigen.
Farbton = grau.
Fugenbreite mind. 8 mm, Regelbreite 10 mm.
Menge: 13,000 m2

**05.04.0006 Muldenrinne mit Natursteinen herst**
Muldenrinne mit Natursteinen herstellen.
Mehrzeilige Rinne ist mit beidseitigen Schnurkanten herzustellen.
Rinne nach dem Merkblatt für den Bau von
Fahrbahndecken aus Natursteinpflaster bzw. dem
Merkblatt für die Herstellung von Betonsteinpflaster
herstellen, einschl. der hierfür erforderlichen
Erdarbeiten.
Homogenbereich = B1 bis B2.
Aushubmaterial zur weiteren analytischen Beprobung auf Bereitstellungsfläche des AG zwischenlagern.
Maximaler Förderweg = ca. 300 km.
Abladung auf Bereitstellungsfläche nach Angaben des AG, siehe Baubeschreibung Punkt 2.5 und 3.6.
Die Verarbeitungsvorschriften des Herstellers sind zu
beachten.
Fugenbreite mind. 8 mm, Regelbreite 10 mm.
Steine vor dem Abbinden reinigen.
Hammerfest pflastern.
Rinne durch Abdecken mit Folie vor Witterung schützen.
Steine vor Pflastersteine (Gehweg) und Asphalt (Fahrbahn)
Steinfarbe: Naturbunt (grau bis graubraun)
Material: Naturstein (Großpflaster), Andesit, Kuselit, Porphyr
Die Natursteine ist hinsichtlich Material, Farbgebung und Erscheinungsbild entsprechend der Darstellung in der sonstigen Anlage 15 auszuwählen.
Format für Rastermaß 120/120/140 mm
Breite mehrzeilig (50 cm).
Fundament und Rückenstütze aus Beton C 20/25, 20 cm dick herstellen.
Die Betontragschicht ist als Betonband in Schalung
(einschl. Kurvenschalung) vorzubetonieren.
Beton nachbehandeln.
Fuge Das Verfüllen der Fugen wird gesondert vergütet.
Menge: 160,000 m
Leistungsbereichkatalog: 115

**05.04.0007 Anpassung von Rinnen herstellen Straßenablauf beidseitig**
StL-Nr. 231154561901
Anpassung von Rinnen an Einbauten herstellen. Das Bearbeiten der Steine gehört zum Leistungsumfang. Abrechnung nach Stück Einbauteil.
Einbauteil = Straßenablauf.
Rinnenbreite 'ca. 50 cm
Muldenrinne aus Natursteinpflaster'

Anpassung beidseits des Einbauteils.
Menge: 7,000 St
Leistungsbereichkatalog: 115

**05.04.0008 Pflastersteine aus Beton auf**
Pflastersteine aus Beton auf Passmaß trennen.
Steine nass schneiden.
160/160/140 mm
Menge: 30,000 St

**05.04.0009 Bewegungsfuge im Fundament herst. Fuge unter Rinne**
StL-Nr. 2311550620
Bewegungsfuge im Fundament von Streifen, Rinnen und
Borden mit einer Dicke von 8 mm bis 15 mm herstellen.
Fuge unter Rinne.
Menge: 40,000 St
Leistungsbereichkatalog: 115

**05.04.0010 Bewegungsf. in Str. u. Ri. herst. Fuge in Rinnen*Breite ü. 20-30cm verf. Pflasterfm.**
StL-Nr. 231155112201
Bewegungsfuge in Streifen und Rinnen herstellen. Fugenbreite 8 mm bis 15 mm.
Fuge in Rinne.
Streifen-/Rinnenbreite über 20 bis 30 cm.
Verfüllen mit Pflasterfugenmasse. Unterfüllung mit Band
aus PU-Kautschuk mit Shore A-Härte (ShA) 50 +/-10, nach
DIN ISO 7619-1:2012-02.
Menge: 40,000 St
Leistungsbereichkatalog: 115

### Bereich 06 FREIE STRECKE K67

#### Abschnitt 06.01 DECKENBUCH

**06.01.0001 Bestandsverm. u. Deckenbuch**
*** Pauschalposition
Bestandsverm. u. Deckenbuch
Bestandsvermessung durchführen und Deckenbuch inkl.
Liste der Eingabedaten, Neigungswechsel, Änderungen des
Querschnitts, Beginn und Ende von Kurvenaufweitungen
aufstellen und liefern.
Deckenbuch zur Deckenoptimierung durch Hocheinbau
erstellen.
Die Berechnung des Deckenbuchs erfolgt im Intervall von 5 m.
Deckenbuch inkl. Vermessungsdaten der Bestandsfahrbahn
dem AG in prüffähiger Form übergeben.
Menge: 1,000 Psch

**06.01.0002 Fahrdraht herstellen Vor Einbau**
Fahrdraht herstellen
Vor Einbau der Asphaltschichten ist die neu
herzustellende Fahrbahn durch Anbringen eines
Fahrdrahtes in Lage und Höhe in der Örtlichkeit
abzustecken.
Die Absteckung hat in Anlehnung an das herzustellende
Deckenbuch zu erfolgen.
Erstellen des Deckenbuchs wird gesondert vergütet.
Fahrdraht für neue Fahrbahnränder beidseitig im
Bankettbereich herstellen.
Fahrdraht anbringen und später wieder entfernen,
einschließlich der Lieferung und dem Setzen von
Trageisen mit Haltevorrichtungen im Abstand von ca. 3,0
bis 5,0 m, gemäß Erfordernis.
Alle Lage-, Höhen-, Querneigungswechsel und
Kurvenbereiche sind bei der Absteckung zu berücksichtigen.
In der Position enthalten sind alle Vermessungs- und
Absteckungsarbeiten einschließlich der Höhenanbringung an den Eisen.
Menge: 3400,000 m

#### Abschnitt 06.02 ERDARBEITEN / SONSTIGES

**06.02.0001 Fläche aus Verbundsteinplatten**
Fläche aus Verbundsteinplatten herstellen
Fläche aus Verbundsteinplatten einschl. Verfüllung herstellen.
Unterlage standfest verdichten. Erdarbeiten werden  nicht gesondert vergütet.
Homogenbereich = B1 bis B2.
Aushubmaterial im Seitenbereich verteilen
Befestigung aus Verbundsteinplatten für Bankettbefestigung.
Ausführung in Banketten und Randbereichen.
Verbundslatten aus Beton, Maß: 60 x 40 x 12 cm, mit genoppter Oberfläche und umlaufender Verzahnung
Kammergröße: 5,5|5,5
Bettung aus Baustoffgemisch aus Beton C 20/25,
Expositionsklasse XF 2, ca. 20 cm dick herstellen.
Die Pflanzenkammer ist mit einer feinen Gesteinskörnung 2/5 mm zu liefern und auzufüllen. Einbau bis 2 cm unter OK-Verbundsteinplatten.
Menge: 110,000 m2

**06.02.0002 Schicht ohne Bindemittel aufnehmen Abrechng. Abtrag**
StL-Nr. 24112010999091
Schicht ohne Bindemittel aufnehmen
Schicht 'aus Baustoffgemisch für Frostschutzschichten oder frostunempfindlichem Boden oder frostunempflindlichem Baustoffgemisch.'

Dicke '10 bis 30 cm'

Fläche 'Wirtschaftswege, Zufahrten, Zwickel und Streifen.'

Baustoffgemisch 'fördern und auf Lagerplatz des AG zur  weiteren Beprobung zwischenlagern, siehe
Baubeschreibung Punkt 2.5 und 3.6.
Maximaler Förderweg = ca. 300 m'

Abrechnung nach Abtragsprofilen.
Menge: 25,000 m3
Leistungsbereichkatalog: 112

**06.02.0003 Boden bzw. Fels aus**
Boden bzw. Fels aus Abtragsbereichen lösen, laden, transportieren und abladen.
Die Herstellung von Mulden und Gräben wird gesondert vergütet.
Abgerechnet wird nach Abtragsprofilen.
Entsorgen / Verwerten wird gesondert vergütet.
Fläche = Wirtschaftswege, Zufahrten, Zwickel und Streifen.
Dicke '10 bis 30 cm'

Homogenbereich = B1 bis B2.
Aushubmaterial zur weiteren analytischen Beprobung auf Lagerplatz des AG zwischenlagern.
Maximaler Förderweg = ca. 300 m.
Abladung auf Bereitstellungsfläche nach Angaben des AG, siehe Baubeschreibung Punkt 2.5 und 3.6.
Profilgerecht lösen.
Örtliche Vertiefungen im Planum, die beim Felsabtrag
entstehen, mit geeignetem, nicht frostempfindlichem Bo-
den verfüllen.
Das Herstellen des Planums wird nicht gesondert vergütet.
Menge: 50,000 m3

**06.02.0004 Grabenprofil wiederherstellen Aushub -0,25 m3/m*Räumgut seitlich Graben mit Wasser**
StL-Nr. 241065102101
Graben ausräumen und profilgerecht wiederherstellen.
Mittlere Aushubmenge über 0,10 bis 0,25 m3/m.
Räumgut seitlich einebnen.
Graben führt Wasser.
Menge: 2500,000 m
Leistungsbereichkatalog: 106

**06.02.0005 Frostschutzschicht herstellen*0/32 URA+Einbaudoku*N Wiegescheinen**
StL-Nr. 2411221690051991
Frostschutzschicht herstellen.
In Verkehrsflächen 'Wirtschaftswege, Zufahrten'

Baustoffgemisch 0/32.
Umweltrelevante Anforderungen beim Einsatz von Baustoffgemischen einschließlich Einbaudokumentation nach
Unterlagen des AG. Einbaudokumentation übergeben.
Verdichtungsgrad/Verformungsmodul 'DPr >= 103 v.H./ EV2 120 MPa.'

Einbaudicke 'ca. 30 cm'

Abrechnung nach Wiegescheinen.
Menge: 160,000 t
Leistungsbereichkatalog: 112

**06.02.0006 Bankett abtragen Mit Veg.decke**
StL-Nr. 24112045990299
Bankett abtragen ggf. einschließlich Vegetationsdecke.
Breite 'ca. 0,80 m bis 1,00 m'

Dicke '10 cm'

Ausbauen mit Vegetationsdecke.
Ausbaustoff 'seitlich entlang der K67 verteilen und andecken'
Menge: 370,000 m3
Leistungsbereichkatalog: 112

**06.02.0007 Bankett profilgerecht herstellen Neben Fahrbahn URA+Einbaudoku 12 tief+ 6 hoch*3 cm tiefer EV2 mind. 100MPa**
StL-Nr. 2411271719191101
Bankett gemäß ZTV E-StB profilgerecht herstellen.
Neben Verkehrsfläche Fahrbahn.
Baustoff '= güteüberwachtes Baustoffgemisch 0/32 aus weitgestuftem magmatisches Hartstein für Frostschutzschichten gemäß TL SoB-StB.
Vor Einbau des Materials ist dem AG eine Sieblinie des
Materials vorzulegen.'

Umweltrelevante Anforderungen beim Einsatz von Baustoffgemischen einschließlich Einbaudokumentation nach
Unterlagen des AG. Einbaudokumentation übergeben.
Einbau 'als untere Schicht des Banketts und Randbereiche. Die obere Schicht wird gesondert vergütet.
Das Baustoffgemisch ist gleichzeitig zum Auffüllen und Verdichten der infolge des Rückschnitts der Asphaltbefestigung entstandenen beidseitigen Randstreifen von 10 cm Breite bis zur Unterkante der neu herzustellenden Asphaltschichten einzubauen.
Variable Einbaubreite des Banketts 0,80 bis 1,10 m.

Verdichtungsgrad nach Unterlagen des AG Punkt 3.12.2 der Baubeschreibung.'

Querneigung 12 v.H. am tiefliegenden und 6 v.H. am
hochliegenden Fahrbahnrand.
Einbau 3 cm tiefer als Fahrbahnrand.
Verformungsmodul EV2 auf der Oberfläche mindestens
100 MPa.
Menge: 700,000 t
Leistungsbereichkatalog: 112

**06.02.0008 Bankett profilgerecht herstellen Neben Fahrbahn URA+Einbaudoku 12 tief+ 6 hoch EV2 mind. 100MPa**
StL-Nr. 2411271719191901
Bankett gemäß ZTV E-StB profilgerecht herstellen.
Neben Verkehrsfläche Fahrbahn.
Baustoff '= magmatisches Hartsteinmaterial der Körnung 0/16 mm mit 20% bindigen Anteilen.'

Umweltrelevante Anforderungen beim Einsatz von Baustoffgemischen einschließlich Einbaudokumentation nach
Unterlagen des AG. Einbaudokumentation übergeben.
Einbau 'breite: 0,8 bis 1,00 m
Einbaudicke ca. 10 cm.
Einbau als obere Lage des Banketts'

Querneigung 12 v.H. am tiefliegenden und 6 v.H. am
hochliegenden Fahrbahnrand.
Einbau '3 cm tiefer als der Fahrbahnrand
Einbau Saatgut RSM 5.1 ausbringen und einarbeiten.'

Verformungsmodul EV2 auf der Oberfläche mindestens
100 MPa.
Menge: 700,000 t
Leistungsbereichkatalog: 112

**06.02.0009 Bordstein aus Beton setzen BSt. RB 18x22 cm*an Rinne mit BewF gerader Stein**
StL-Nr. 2311531109001199
Bordstein aus Beton setzen. Breite der Rückenstütze
mind. 15 cm.
Bordstein = RB 18 x 22 cm.
Bordstein mit Bewegungsfugen an Rinne.
Gerader Stein.
Rückenstütze 'bis 10 cm unter Oberkante Bordstein.'

Fundamentbeton 'C 20/25, 20 cm dick herstellen.
Einschließlich aller erforderlichen Erdarbeiten ausführen.'
Menge: 20,000 m
Leistungsbereichkatalog: 115

**06.02.0010 Rinne aus Betonformsteinen herst.**
StL-Nr. 231154419990
Rinne aus Betonformsteinen herstellen.
Formstein '= Rinnenplatten, Breite 30 cm,
Dicke 10/12 cm herstellen'

Fundament und Rückenstütze 'aus Beton C 20/25,
Expositionsklasse XF 2, ca. 20 cm dick herstellen.'

Fuge 'aus Fugenmörtel Typ B mit Zementmörtel 0/2.
Widerstand gegen Frost-Taumittel-
Beanspruchung max. 500 g/m2 Masseverlust im Einzelwert
mit dem CDF-Test. Haftzugfestigkeit mind. 1,5 MPa im
Mittel und mind. 1,2 MPa im Einzelwert. Statischer
 E-Modul mind. 14000 MPa, max. 17000 MPa im Einzelwert.
Einschließlich aller erforderlichen Erdarbeiten ausführen.'
Menge: 20,000 m
Leistungsbereichkatalog: 115

#### Abschnitt 06.03 ASPHALT

**06.03.0001 Asphaltbefestigung lösen, aufn. u.**
Asphaltbefestigung lösen, aufn. u. ents.
Asphaltbefestigung fräsen, aufnehmen und entsorgen.
Anschlusskante geradlinig auf Frästiefe herstellen. Der
Schnittlinienabstand darf maximal 15 mm betragen.
Frästiefe'= 0 bis 4 cm, keilförmig
Fläche '= Anfang bzw. Ende des Hocheinbaus im
Übergangsbereich zur Herstellung des Anschlusses an die
bestehende Fahrbahnhöhe.
Unebenheiten der gefrästen Fläche höchstens 6  mm innerhalb einer 4,00 m langen Messstrecke in Längs- und
Querrichtung.
Entsorgung des Fräsgutes nach Wahl des AN
Menge: 120,000 m2

**06.03.0002 Asphaltbefestigung lösen, aufn. u.**
Asphaltbefestigung lösen, aufn. u. ents.
Asphaltbefestigung fräsen, aufnehmen und entsorgen.
Anschlusskante geradlinig auf Frästiefe herstellen. Der
Schnittlinienabstand darf maximal 15 mm betragen.
Frästiefe'= 0 bis 12 cm, keilförmig
Fläche '= Anfang bzw. Ende des Hocheinbaus im
Übergangsbereich zur Herstellung des Anschlusses an die
bestehende Fahrbahnhöhe.
Unebenheiten der gefrästen Fläche höchstens 6  mm innerhalb einer 4,00 m langen Messstrecke in Längs- und
Querrichtung.
Entsorgung des Fräsgutes nach Wahl des AN
Menge: 120,000 m2

**06.03.0003 Asphalt fräsen ADS*Asphaltbeton Fahrbahn Unebenheit 6 mm**
StL-Nr. 2311300512901092
Asphalt fräsen und Fräsgut aufnehmen. Anschlusskante
geradlinig auf Frästiefe herstellen. Der Schnittlinienabstand darf maximal 15 mm betragen.
Asphaltdeckschicht.
Asphaltdeckschicht = Asphaltbeton.
Frästiefe '3,5 cm'

Fläche = Fahrbahn.
Fräsasphalt 'nicht zur Wiederverwendung im Heißmischgut geeignet. Ring und Kugel-Werte nicht bekannt.
Verwertung nach Wahl des AN'

Unebenheiten der gefrästen Fläche höchstens 6 mm innerhalb einer 4,00 m langen Messstrecke in Längs- und
Querrichtung.
Menge: 160,000 m2
Leistungsbereichkatalog: 113

**06.03.0004 Asphalt fräsen ADS*Asphaltbeton Bauwerk mit Kappe*Fahrbahn*Unebenheit 6 mm**
StL-Nr. 2311300512921092
Asphalt fräsen und Fräsgut aufnehmen. Anschlusskante
geradlinig auf Frästiefe herstellen. Der Schnittlinienabstand darf maximal 15 mm betragen.
Asphaltdeckschicht.
Asphaltdeckschicht = Asphaltbeton.
Frästiefe '3,5 cm'

Auf Bauwerk mit Erschwernissen infolge Arbeiten bis an
Kappen oder Fugen.
Fläche = Fahrbahn.
Fräsasphalt 'nicht zur Wiederverwendung im Heißmischgut geeignet. Ring und Kugel-Werte nicht bekannt.
Verwertung nach Wahl des AN'

Unebenheiten der gefrästen Fläche höchstens 6 mm innerhalb einer 4,00 m langen Messstrecke in Längs- und
Querrichtung.
Menge: 40,000 m2
Leistungsbereichkatalog: 113

**06.03.0005 Asphaltbefestigung aufnehmen Randstreifen Tiefe ü. 10-20 cm*Aufbr. Verw. AN**
Randstreifen aus Asphalt entlang der Fahrbahnrändern nach vorherigem Trennschnitt aufnehmen
Breite = 10 cm
Gesamtaufbruchtiefe = 10 cm.
Beim Aufbruchgut ist nicht von einer Verwertung im
Heißmischverfahren auszugehen. Ring und Kugel-Werte nicht bekannt.
Beträgt die Dicke der vorhandenen Asphaltbefestigung weniger als 10 cm, sind die darunterliegenden ungebundenen Schichten bis zur Gesamtaufbruchtiefe von 10 cm mit aufzunehmen.
Aufbruchgut nach Wahl des AN verwerten.
Menge: 3400,000 m
Leistungsbereichkatalog: 113

**06.03.0006 Asphaltbefestigung aufnehmen Aufbr. Verw. AN**
StL-Nr. 2311302890999003
Asphaltbefestigung aufbrechen und aufnehmen.
Fläche 'Wirtschaftswege, Zufahrten
Beim Aufbruchgut ist nicht von einer Verwertung im
Heißmischverfahren auszugehen. Ring und Kugel-Werte nicht bekannt.'

Dicke der Asphaltbefestigung 'ca. 8 bis 12 cm'

Dicke der gebundenen Befestigung 'ca. 8 bis 12 cm'

Gesamtaufbruchtiefe 'ca. 8 bis 12 cm'

Aufbruchgut nach Wahl des AN verwerten.
Menge: 160,000 m2
Leistungsbereichkatalog: 113

**06.03.0007 Asphaltbefestigung trennen Einzelfl.*schneiden**
StL-Nr. 231130383109
Asphaltbefestigung geradlinig trennen.
in Einzelflächen längs und quer zur Fahrbahnachse,
Trennen durch Schneiden.
Dicke der Asphaltbefestigung 'über 6 cm bis 15 cm.'
Menge: 20,000 m
Leistungsbereichkatalog: 113

**06.03.0008 Asphaltbefestigung trennen*schneiden**
StL-Nr. 231130389109
Asphaltbefestigung geradlinig trennen.
Bereich 'längs Fahrbahnachse.
Entlang des Asphaltrand
Rückschnitt im Abstand von 10 cm vom bestehenden Asphaltrand entlang der Fahrbahn
Asphalt schneiden ca. 10 cm tief'

Trennen durch Schneiden.
Dicke der Asphaltbefestigung '6 bis 15 cm.'
Menge: 3400,000 m
Leistungsbereichkatalog: 113

**06.03.0009 Unterlage reinigen*lose Teile aufn.**
StL-Nr. 231130589109
Unterlage reinigen. Anfallendes Kehrgut nach Wahl des
AN verwerten.
Unterlage '= vorhandene Aspahltbefestigung
Reinigen vor Einbau der Tragschicht'

Lose Bestandteile von Schadstellen aufnehmen.
Reinigungsgerät 'Selbstaufnehmende Kehrmaschine.
Letzter Arbeitsgang mit Hochdruckreinigung mittels Wasch- / Sauganlage.'
Menge: 6800,000 m2
Leistungsbereichkatalog: 113

**06.03.0010 Unterlage reinigen*lose Teile aufn.**
StL-Nr. 231130589109
Unterlage reinigen. Anfallendes Kehrgut nach Wahl des
AN verwerten.
Unterlage 'frische Asphalttragschicht, inklusive Einmündungen von Wirtschaftswegen.
Reinigen vor Einbau der Deckschicht.'

Lose Bestandteile von Schadstellen aufnehmen.
Reinigungsgerät 'Selbstaufnehmende Kehrmaschine.
Letzter Arbeitsgang mit Hochdruckreinigung mittels Wasch- / Sauganlage.'
Menge: 7000,000 m2
Leistungsbereichkatalog: 113

**06.03.0011 Bitumenemulsion aufsprühen Bk1,8-Bk0,3*Asph. ausgemagert Rampenspritzgerät*C40B5-S Menge 350 g/m2**
StL-Nr. 23113063231249
Bitumenemulsion zur Herstellung des Schichtenverbundes
aufsprühen.
Auf Verkehrsflächen der Belastungsklassen Bk1,8 bis
Bk0,3.
Unterlage = Asphaltbefestigung, ausgemagert.
Mit Rampenspritzgerät.
Bindemittel = C40B5-S.
Bindemittelmenge = 350 g/m2.
Vor Einbau 'der Asphalttragschicht'
Menge: 6600,000 m2
Leistungsbereichkatalog: 113

**06.03.0012 Bitumenemulsion aufsprühen Bk1,8-Bk0,3*Asphalt frisch Rampenspritzgerät*C40B5-S Menge 250 g/m2*vor A.deckschicht**
StL-Nr. 23113063211223
Bitumenemulsion zur Herstellung des Schichtenverbundes
aufsprühen.
Auf Verkehrsflächen der Belastungsklassen Bk1,8 bis
Bk0,3.
Unterlage = Asphaltbefestigung, frisch.
Mit Rampenspritzgerät.
Bindemittel = C40B5-S.
Bindemittelmenge = 250 g/m2.
Vor Einbau Asphaltdeckschicht.
Menge: 6800,000 m2
Leistungsbereichkatalog: 113

**06.03.0013 Bitumenemulsion aufsprühen Bk1,8-Bk0,3*Asphalt gefräst Rampenspritzgerät*C40B5-S Menge 250 g/m2*vor A.deckschicht**
StL-Nr. 23113063221223
Bitumenemulsion zur Herstellung des Schichtenverbundes
aufsprühen.
Auf Verkehrsflächen der Belastungsklassen Bk1,8 bis
Bk0,3.
Unterlage = Asphaltbefestigung, gefräst.
Mit Rampenspritzgerät.
Bindemittel = C40B5-S.
Bindemittelmenge = 250 g/m2.
Vor Einbau Asphaltdeckschicht.
Menge: 200,000 m2
Leistungsbereichkatalog: 113

**06.03.0014 Asphalttragsch. aus AC 22 T N herst Bk1,8-Bk0,3 Bitumen 70/100**
StL-Nr. 23113153191009
Asphalttragschicht aus Asphalttragschichtmischgut
AC 22 T N herstellen. Anlieferung des Asphaltmischguts
in thermoisolierten Transportbehältern.
In Verkehrsflächen der Belastungsklassen Bk1,8 bis
Bk0,3.
Einbau 'Einbaudicke = ca. 8,5 cm.
Einbaumenge mindestens = 195 kg/m2 zuzuüglich Profilausgleich im selben Arbeitsgang
Fahrbahn K67 freie Strecke'

Bindemittel = 70/100.
Einbau 'auf voller Fahrbahnbreite, ohne Mittelnaht
Anlieferung des Asphaltmischgutes in thermoisolierten Transportbehältern, Einbau mit Beschicker.'
Menge: 1550,000 t
Leistungsbereichkatalog: 113

**06.03.0015 Asphaltdecksch. aus AC 8 D N herst. Bk1,0-Bk0,3*Dicke 3,5 cm Bitumen 70/100**
StL-Nr. 2311334812199909
Asphaltdeckschicht aus Asphaltbeton für Asphaltdeckschichten AC 8 D N herstellen. Anlieferung des
Asphaltmischguts in thermoisolierten
Transportbehältern.
In Verkehrsflächen der Belastungsklassen Bk1,0 und
Bk0,3.
Einbaudicke = 3,5 cm.
Bindemittel = 70/100.
Grobe Gesteinskörnung '= Kategorie 90/1 mit einem
20%igen Anteil zugelassener Aufhellungsgesteine aus
Quarzit oder 30%igem Anteil zugelassener
Aufhellungsgesteine aus alpiner Moräne bezogen auf das
gesamte Gesteinskörnungsgemisch.'

Grobe Gesteinskörnung = Kategorie PSV '51'

Fremdfüller '= Kalksteinfüller und Calciumhydroxid nach Unterlagen des AG.'

Einbau 'auf voller Fahrbahnbreite, ohne Mittelnaht
Anlieferung des Asphaltmischgutes in thermoisolierten
Transportbehältern, Einbau mit Beschicker.
Fahrbahn K67 freie Strecke'
Menge: 6600,000 m2
Leistungsbereichkatalog: 113

**06.03.0016 Asphaltdecksch. aus AC 8 D N herst. Bk1,0-Bk0,3 Bitumen 70/100**
StL-Nr. 2311335319199909
Asphaltdeckschicht aus Asphaltbeton für Asphaltdeckschichten AC 8 D N herstellen. Anlieferung des
Asphaltmischguts in thermoisolierten
Transportbehältern.
In Verkehrsflächen der Belastungsklassen Bk1,0 und
Bk0,3.
Einbau 'Menge = 88 kg/m2 zzg. Profilausgleich im selben Arbeitsgang'

Bindemittel = 70/100.
Grobe Gesteinskörnung '= Kategorie 90/1 mit einem
20%igen Anteil zugelassener Aufhellungsgesteine aus
Quarzit oder 30%igem Anteil zugelassener
Aufhellungsgesteine aus alpiner Moräne bezogen auf das
gesamte Gesteinskörnungsgemisch.'

Grobe Gesteinskörnung = Kategorie PSV '51'

Fremdfüller '= Kalksteinfüller und Calciumhydroxid nach Unterlagen des AG.'

Einbau 'auf voller Fahrbahnbreite, ohne Mittelnaht
Anlieferung des Asphaltmischgutes in thermoisolierten
Transportbehältern, Einbau mit Beschicker.'
Menge: 20,000 t
Leistungsbereichkatalog: 113

**06.03.0017 Asphalttragsch. aus AC 22 T N herst Bk1,8-Bk0,3 Bitumen 70/100**
StL-Nr. 23113153191009
Asphalttragschicht aus Asphalttragschichtmischgut
AC 22 T N herstellen. Anlieferung des Asphaltmischguts
in thermoisolierten Transportbehältern.
In Verkehrsflächen der Belastungsklassen Bk1,8 bis
Bk0,3.
Einbau 'Menge = 195 kg/m2 zzg. Profilausgleich im selben Arbeitsgang.
Breite Wirtschaftsweg 3,00 m bis 4,5 m'

Bindemittel = 70/100.
Einbau 'in die Wirtschaftswege und Zufahrten  Asphaltmischgutes in thermoisolierten Transportbehältern. .'
Menge: 50,000 t
Leistungsbereichkatalog: 113

**06.03.0018 Asphaltdecksch. aus AC 8 D N herst. Bk1,0-Bk0,3*Dicke 3,5 cm Bitumen 70/100**
StL-Nr. 2311334812199909
Asphaltdeckschicht aus Asphaltbeton für Asphaltdeckschichten AC 8 D N herstellen. Anlieferung des
Asphaltmischguts in thermoisolierten
Transportbehältern.
In Verkehrsflächen der Belastungsklassen Bk1,0 und
Bk0,3.
Einbaudicke = 3,5 cm.
Bindemittel = 70/100.
Grobe Gesteinskörnung '= Kategorie 90/1 mit einem
20%igen Anteil zugelassener Aufhellungsgesteine aus
Quarzit oder 30%igem Anteil zugelassener
Aufhellungsgesteine aus alpiner Moräne bezogen auf das
gesamte Gesteinskörnungsgemisch.
Breite Wirtschaftsweg 3,00 m bis 3,50 m'

Grobe Gesteinskörnung = Kategorie PSV '51'

Fremdfüller '= Kalksteinfüller und Calciumhydroxid nach Unterlagen des AG.'

Einbau 'in die Wirtschaftswege und Zufahrten  Asphaltmischgutes in thermoisolierten Transportbehältern.'
Menge: 250,000 m2
Leistungsbereichkatalog: 113

**06.03.0019 Anschluss a. Fuge m. Fugenm. herst. Längs-/Querfuge*Deckschicht Tiefe 35 mm*Breite 10 mm Fugenmasse N2**
StL-Nr. 2311391231051001
Anschluss als Fuge mit Fugenmasse herstellen.
Längs- und Querfuge.
In der Asphaltdeckschicht ausbilden.
Fugenspalttiefe = 35 mm.
Fugenspaltbreite = 10 mm.
Mit heiß verarbeitbarer Fugenmasse Typ N2, einschließlich zugehörigem und zuvor aufgetragenem Voranstrichmittel.
Menge: 20,000 m
Leistungsbereichkatalog: 113

**06.03.0020 Randabdichtung herstellen Abd. 25/55-55 A*ein Arbeitsgang über 12-14 cm**
StL-Nr. 231139220114
Flankenfläche des hochliegenden Randes der Asphaltschichten abdichten.
Abdichtung mit 25/55-55 A.
Herstellung für alle Schichten in einem Arbeitsgang.
Dicke der abzudichtenden Asphaltbefestigung über 12 bis
14 cm.
Menge: 800,000 m
Leistungsbereichkatalog: 113

**06.03.0021 Abstumpfungsmaßnahme durchführen LFK 1/3*Gestein wie Aufh. Menge 1 kg/m2*maschinell**
StL-Nr. 231139521211
Abstumpfungsmaßnahme zur Erhöhung der Anfangsgriffigkeit durch gleichmäßiges Aufbringen und Einwalzen von
Abstreukörnung durchführen. Nicht gebundene Abstreukörnung aufnehmen und nach Wahl des AN verwerten.
Abstreukörnung = Lieferkörnung 1/3.
Aus Gestein wie Aufhellungsgestein in Asphaltdeckschicht.
Abstreumenge = 1 kg/m2.
Maschinell abstreuen.
Menge: 7000,000 m2
Leistungsbereichkatalog: 113

**06.03.0022 Erschwernis infolge Einfassungen Erschwer. gesamt*Asphaltbefestig.**
StL-Nr. 231130831599
Erschwernis infolge Einfassungen, Borden und Fahrbahnübergängen. Abgerechnet wird die Länge der Einfassung.
Erschwernis beim Fräsen oder Aufnehmen, Aufsprühen von
Bitumenemulsionen sowie Herstellen von Asphaltschichten.
Asphaltbefestigung.
Einbauten 'Schutzplanken, Geländer, Brückenbauwerk
Wird nur einmal pro Länge abgerechnet
Treffen mehrere Einbauten innerhalb desselben Längsabschnittes zusammen, wird die Erschwernis nur einmal vergütet. Eine Mehrfachabrechnung ist ausgeschlossen.'
Menge: 50,000 m
Leistungsbereichkatalog: 113

### Bereich 07 AUSSTATTUNG

#### Abschnitt 07.01 BESCHILDERUNG

*Hinweis: VZ Ronde, Dreieck, Quadrat und*
VZ Ronde, Dreieck, Quadrat und Zusatzschilder etc.
VZ-Kombinationen werden als 1 Stück vergütet.

**07.01.0001 Verkehrsschild abbauen Größe bis 1,1 m2 Rohrpf. bis 76,1*Fundament entf. neben d. Fahrbahn*Stoffe d.Verw.zuf Geeig.Boden verf.**
Verkehrsschild ggf. mit Aufstellvorrichtung abbauen.
Schildgröße bis 1,1 m2.
Schild = Verkehrsschilder aller Art.
Aufstellvorrichtung = Rohrpfosten, DU bis 76,1 mm abbauen.
Fundament entfernen.
Schild neben der Fahrbahn.
Abgebaute Stoffe nach Wahl des AN verwerten.
Außnahme: Straßennamenschilder auf Fläche des AN lagern.
Fundamentlöcher mit geeignetem Boden des AN verfüllen
und verdichten.
Menge: 4,000 St
Leistungsbereichkatalog: 130

**07.01.0002 Verkehrsschild abbauen Größe bis 1,1 m2*einb. Rohrrahmen Fundament entf.*neben d. Fahrbahn Stoffe d.Verw.zuf**
StL-Nr. 2113001110101120
Verkehrsschild ggf. mit Aufstellvorrichtung abbauen.
Schildgröße bis 1,1 m2.
Aufstellvorrichtung = Einbeiniger Rohrrahmen abbauen.
Fundament entfernen.
Schild neben der Fahrbahn.
Abgebaute Stoffe nach Wahl des AN verwerten.
Menge: 1,000 St
Leistungsbereichkatalog: 130

**07.01.0003 Verkehrsschild anbringen*Größe 2 einseitig*Folie RA 2 Profilverstärkt*Alu-Klemmschellen UK Schild ab 2 m**
StL-Nr. 2113010199212332
Verkehrsschild nach Unterlagen des AG anbringen.
Schild '= Dreieck, Ronde, Quadrat'

Größe 2.
Einseitig.
Mit retroreflektierender Folie der Klasse RA 2.
Schild = profilverstärkt.
Befestigung mit Aluminium-Klemmschelle. Verschraubung
aus nicht rostendem Stahl mind. der Stahlsorte A 2.
Anbringung neben der Fahrbahn. Unterkante des Schildes
ab 2,00 m über der Verkehrsfläche.
Menge: 6,000 St
Leistungsbereichkatalog: 130

**07.01.0004 Verkehrsschild anbringen*Größe 2 einseitig*Folie RA 2 Profilverstärkt*Alu-Klemmschellen UK Schild ab 2 m**
StL-Nr. 2113010199212332
Verkehrsschild nach Unterlagen des AG anbringen.
Schild '= VZ 283-10 + VZ 274-30'

Größe 2.
Einseitig.
Mit retroreflektierender Folie der Klasse RA 2.
Schild = profilverstärkt.
Befestigung mit Aluminium-Klemmschelle. Verschraubung
aus nicht rostendem Stahl mind. der Stahlsorte A 2.
Anbringung neben der Fahrbahn. Unterkante des Schildes
ab 2,00 m über der Verkehrsfläche.
Menge: 1,000 St
Leistungsbereichkatalog: 130

**07.01.0005 Verkehrsschild anbringen*Größe 2 einseitig*Folie RA 2 Profilverstärkt*Alu-Klemmschellen UK Schild ab 2 m**
StL-Nr. 2113010199212332
Verkehrsschild nach Unterlagen des AG anbringen.
Schild '= Zeichen 224 (Haltestelle)'

Größe 2.
Einseitig.
Mit retroreflektierender Folie der Klasse RA 2.
Schild = profilverstärkt.
Befestigung mit Aluminium-Klemmschelle. Verschraubung
aus nicht rostendem Stahl mind. der Stahlsorte A 2.
Anbringung neben der Fahrbahn. Unterkante des Schildes
ab 2,00 m über der Verkehrsfläche.
Menge: 1,000 St
Leistungsbereichkatalog: 130

**07.01.0006 Verkehrssch./Wegweiser des AG anbr. Größe bis 1,1 m2 Befest. Teil AN*Alu-Klemmschellen UK Schild ab 2 m*Sch.lag.i. Baust.**
StL-Nr. 2113012619010322
Verkehrsschild bzw. Wegweiser des AG anbringen.
Schildgröße bis 1,1 m2.
Schild 'Straßennamenschilder der Gemeinde'

Befestigungsteile liefert AN.
Befestigung mit Aluminium-Klemmschellen. Verschraubung
aus nicht rostendem Stahl mind. der Stahlsorte A 2.
Anbringung neben der Fahrbahn. Unterkante des Schildes
ab 2,00 m über der Verkehrsfläche.
Verkehrsschild lagert innerhalb der Baustelle. Verkehrsschild säubern.
Menge: 1,000 St
Leistungsbereichkatalog: 130

**07.01.0007 Verkehrsschild anbringen doppelseitig*Folie RA 3 3 mm dick*Rohrr. Plan III UK Schild ab 2 m**
StL-Nr. 2113010199923282
Verkehrsschild nach Unterlagen des AG anbringen.
Schild '= Zeichen 310 + 311, Ortstafel doppelseitig.'

Größe '600 x 900 mm'

Doppelseitig.
Mit retroreflektierender Folie der Klasse RA 3.
Schild = flach, 3 mm dick.
Befestigung in Rohrrahmen nach IVZ-Norm, Standardplan
III. Verschraubung aus nicht rostendem Stahl mind. der
Stahlsorte A 2.
Anbringung neben der Fahrbahn. Unterkante des Schildes
ab 2,00 m über der Verkehrsfläche.
Menge: 1,000 St
Leistungsbereichkatalog: 130

**07.01.0008 Wegweiser anbringen*Folie RA 2 Profilverstärkt*Alu-Klemmschellen UK Schild unt.2 m**
StL-Nr. 2113010699002521
Pfeilwegweiser oder Tabellenwegweiser in aufgelöster
Form entsprechend statischen und konstruktiven Erfordernissen nach Unterlagen des AG an Aufstellvorrichtung
anbringen. Maßstäbliche Ausführungszeichnung nach Un-
terlagen des AG herstellen.
Schild 'VZ 458, siehe Anlage 14 + VZ 306'

Mit retroreflektierender Folie der Klasse RA 2.
Schild = profilverstärkt.
Befestigung mit Aluminium-Klemmschellen. Verschraubung
aus nicht rostendem Stahl mind. der Stahlsorte A 2.
Anbringung neben der Fahrbahn, Unterkante des Schildes
unter 2,00 m über der Verkehrsfläche.
Menge: 1,000 St
Leistungsbereichkatalog: 130

**07.01.0009 Wegweiser anbringen*Folie RA 2 Profilverstärkt*Alu-Klemmschellen UK Schild unt.2 m**
StL-Nr. 2113010699002521
Pfeilwegweiser oder Tabellenwegweiser in aufgelöster
Form entsprechend statischen und konstruktiven Erfordernissen nach Unterlagen des AG an Aufstellvorrichtung
anbringen. Maßstäbliche Ausführungszeichnung nach Un-
terlagen des AG herstellen.
Schild 'VZ 458, siehe Anlage 14'

Mit retroreflektierender Folie der Klasse RA 2.
Schild = profilverstärkt.
Befestigung mit Aluminium-Klemmschellen. Verschraubung
aus nicht rostendem Stahl mind. der Stahlsorte A 2.
Anbringung neben der Fahrbahn, Unterkante des Schildes
unter 2,00 m über der Verkehrsfläche.
Menge: 1,000 St
Leistungsbereichkatalog: 130

**07.01.0010 Mehr- oder Minderflächen Wegweiser**
Mehr- oder Minderflächen Wegweiser
Bei Änderung der Wegweisergröße verändert sich der Einheitspreis im Verhältnis zur ausgeschriebenen
Wegweisergröße.
Wird ein größerer Wegweiser erforderlich, erhöht sich
der Einheitspreis der entsprechenden Position um den
Betrag, der sich aus Multiplikation der Mehrfläche mit
dem Einheitspreis dieser Position ergibt, reduziert
sich die Fläche, verringert sich der Einheitspreis um o.g. Betrag.
Menge: 1,000 m2

**07.01.0011 Rohrrahmen aufstellen*mit Erdanker**
StL-Nr. 21130316910999
Rohrrahmen für Verkehrsschild aufstellen einschl. anfallender Aushubarbeiten. Stahlteile feuerverzinkt. Um-
gebende Fläche entsprechend dem früheren Zustand herstellen.
Rohrrahmen IVZ-Typ Nr. 'E 48'

Rohrrahmen mit biegesteifem Erdanker aus Rundstahl ca.
250 mm vom unteren Rohrende.
Aufstellung 'in Homogenbereich B1 bis B3'

Fundament 'aus Ortbeton C20/25 0,40/0,40, Tiefe  0,80 m herstellen
Rohrrahmen standsicher und lotrecht ausrichten und mittels biegesteifem Erdanker kraftschlüssig im Fundament verankern.
Erdanker aus Rundstahl, feuerverzinkt, fest mit dem Rohrrahmen verschweißt.'

Aushub 'material zur weiteren analytischen Beprobung auf Flächen des AG transportieren und zwischenlagern.
Förderweg ca. 600 m'
Menge: 1,000 St
Leistungsbereichkatalog: 130

**07.01.0012 Rohrpfosten aufstellen Länge>2500-3000mm*R.St. 60,3/2,0 mm mit Erdanker Preisänd. Pfosten**
StL-Nr. 2113030241109991
Rohrpfosten mit Abdeckkappe für Verkehrsschild aufstellen einschl. anfallenden Aushubarbeiten. Stahlteile
feuerverzinkt. Umgebende Fläche entsprechend dem früheren Zustand herstellen.
Pfostenlänge = über 2500 mm bis 3000 mm.
Rohr = Stahl 60,3/2,0 mm.
Pfosten mit biegesteifem Erdanker aus Rundstahl, ca.
250 mm vom unteren Rohrende.
Aufstellung 'in Homogenbereich B1 bis B3'

Fundament 'aus Ortbeton C20/25 0,40/0,40, Tiefe  0,80 m herstellen'

Aushub 'material zur weiteren analytischen Beprobung auf Flächen des AG transportieren und zwischenlagern.
Förderweg ca. 600 m'

Bei Änderung der Pfostenlänge verändert sich der Einheitspreis im Verhältnis zur ausgeschriebenen Pfostenlänge. Basislänge für die Abrechnung ist bei Mehrlängen
die maximal, bei Minderlängen die minimal ausgeschriebene Pfostenlänge.
Menge: 3,000 St
Leistungsbereichkatalog: 130

**07.01.0013 Rohrpfosten aufstellen Länge>3000-3500mm*R.St. 60,3/2,0 mm mit Erdanker Preisänd. Pfosten**
StL-Nr. 2113030251109991
Rohrpfosten mit Abdeckkappe für Verkehrsschild aufstellen einschl. anfallenden Aushubarbeiten. Stahlteile
feuerverzinkt. Umgebende Fläche entsprechend dem früheren Zustand herstellen.
Pfostenlänge = über 3000 mm bis 3500 mm.
Rohr = Stahl 60,3/2,0 mm.
Pfosten mit biegesteifem Erdanker aus Rundstahl, ca.
250 mm vom unteren Rohrende.
Aufstellung 'in Homogenbereich B1 bis B3'

Fundament 'aus Ortbeton C20/25 0,40/0,40, Tiefe  0,80 m herstellen'

Aushub 'material zur weiteren analytischen Beprobung auf Flächen des AG transportieren und zwischenlagern.
Förderweg ca. 600 m'

Bei Änderung der Pfostenlänge verändert sich der Einheitspreis im Verhältnis zur ausgeschriebenen Pfostenlänge. Basislänge für die Abrechnung ist bei Mehrlängen
die maximal, bei Minderlängen die minimal ausgeschriebene Pfostenlänge.
Menge: 5,000 St
Leistungsbereichkatalog: 130

**07.01.0014 Rohrpfosten aufstellen Länge>3500-4000mm*R.St. 60,3/2,0 mm mit Erdanker Preisänd. Pfosten**
StL-Nr. 2113030261109991
Rohrpfosten mit Abdeckkappe für Verkehrsschild aufstellen einschl. anfallenden Aushubarbeiten. Stahlteile
feuerverzinkt. Umgebende Fläche entsprechend dem früheren Zustand herstellen.
Pfostenlänge = über 3500 mm bis 4000 mm.
Rohr = Stahl 60,3/2,0 mm.
Pfosten mit biegesteifem Erdanker aus Rundstahl, ca.
250 mm vom unteren Rohrende.
Aufstellung 'in Homogenbereich B1 bis B3'

Fundament 'aus Ortbeton C20/25 0,40/0,40, Tiefe  0,80 m herstellen'

Aushub 'material zur weiteren analytischen Beprobung auf Flächen des AG transportieren und zwischenlagern.
Förderweg ca. 600 m'

Bei Änderung der Pfostenlänge verändert sich der Einheitspreis im Verhältnis zur ausgeschriebenen Pfostenlänge. Basislänge für die Abrechnung ist bei Mehrlängen
die maximal, bei Minderlängen die minimal ausgeschriebene Pfostenlänge.
Menge: 4,000 St
Leistungsbereichkatalog: 130

**07.01.0015 Rohrpfosten aufstellen Länge>2500-3000mm*R.St. 60,3/2,0 mm mit Erdanker*Pflaster*Preisänd. Pfosten**
StL-Nr. 2113030241139001
Rohrpfosten mit Abdeckkappe für Verkehrsschild aufstellen einschl. anfallenden Aushubarbeiten. Stahlteile
feuerverzinkt. Umgebende Fläche entsprechend dem früheren Zustand herstellen.
Pfostenlänge = über 2500 mm bis 3000 mm.
Rohr = Stahl 60,3/2,0 mm.
Pfosten mit biegesteifem Erdanker aus Rundstahl, ca.
250 mm vom unteren Rohrende.
Vorh. Befestigung = Pflaster.
Aufstellung 'in Bodenhülsen, Einbau der Bodenhülsen wird gesondert vergütet.'

Bei Änderung der Pfostenlänge verändert sich der Einheitspreis im Verhältnis zur ausgeschriebenen Pfostenlänge. Basislänge für die Abrechnung ist bei Mehrlängen
die maximal, bei Minderlängen die minimal ausgeschriebene Pfostenlänge.
Menge: 2,000 St
Leistungsbereichkatalog: 130

**07.01.0016 Rohrpfosten aufstellen Länge>3000-3500mm*R.St. 60,3/2,0 mm mit Erdanker*Pflaster*Preisänd. Pfosten**
StL-Nr. 2113030251139001
Rohrpfosten mit Abdeckkappe für Verkehrsschild aufstellen einschl. anfallenden Aushubarbeiten. Stahlteile
feuerverzinkt. Umgebende Fläche entsprechend dem früheren Zustand herstellen.
Pfostenlänge = über 3000 mm bis 3500 mm.
Rohr = Stahl 60,3/2,0 mm.
Pfosten mit biegesteifem Erdanker aus Rundstahl, ca.
250 mm vom unteren Rohrende.
Vorh. Befestigung = Pflaster.
Aufstellung 'in Bodenhülsen, Einbau der Bodenhülsen wird gesondert vergütet.'

Bei Änderung der Pfostenlänge verändert sich der Einheitspreis im Verhältnis zur ausgeschriebenen Pfostenlänge. Basislänge für die Abrechnung ist bei Mehrlängen
die maximal, bei Minderlängen die minimal ausgeschriebene Pfostenlänge.
Menge: 2,000 St
Leistungsbereichkatalog: 130

**07.01.0017 Bodenhülse einbauen Bodenhülse für**
Bodenhülse einbauen
Bodenhülse für das Aufstellen der Rohrpfosten einbauen.
Länge 500 mm, Rohr-DU 60,3 mm.
Material: Grauguss mit Gewindering aus verzinktem Grauguss und Klemmring aus Polyamid.
Fundament aus Beton, C 20/25, Maße: 40/40 cm, 80 cm tief herstellen.
Erdorderliche Erdarbeiten ausführen.
Homogenbereich = B1 bis B3.
Aushubmaterial zur weiteren analytischen Beprobung auf Lagerplatz des AG zwischenlagern.
Maximaler Förderweg = ca. 6 km
Abladung auf Zwischenlagerfläche nach Angaben des AG, siehe Baubeschreibung Punkt 2.5 und 3.6.
Menge: 4,000 St

#### Abschnitt 07.02 MARKIERUNG

*Hinweis: bis OZ 07.02.0001 Die Position*
bis OZ 07.02.0001
Die Position wird nur vergütet, wenn Sie in einem gesondertem Arbeitsgang vor dem Fräsen der Decke bzw. Aufnehmen des Asphaltes ausgeführt werden.

**07.02.0001 Längsmarkierung entfernen durchg.Fb.begr.*Breite 0,12 m*a.Asphaltdecksch. Deckenerneuerung*Abf.d. Verw.zuf.**
StL-Nr. 2113100511911001
Längsmarkierung einschl. evtl. Sperrflächenumrandung
entfernen. Abgerechnet wird der entfernte Strich, bei
Doppelstrichen zwei Striche.
Durchgehender Strich als Fahrbahnbegrenzung.
Strichbreite = 0,12 m.
Markierungsstoffart 'verschiedene Markierungsstoffe'

Auf Asphaltdeckschicht.
Entfernen für Deckenerneuerung.
Abfall aufnehmen und nach Wahl des AN verwerten.
Menge: 3600,000 m
Kostenträger: 8
Leistungsbereichkatalog: 131

**07.02.0002 Längsmarkierung Typ I herstellen durchg.Fb.begr.*Breite 0,12 m mit Vormarkierung*mehrkomp. Farbe*mind. P 5 grobstr. Decke**
StL-Nr. 2113140511129201
Längsmarkierung Typ I einschl. evtl. Sperrflächenumrandung als endgültige Markierung herstellen. Abgerechnet
wird der markierte Strich, bei Doppelstrichen zwei
Striche.
Durchgehend als Fahrbahnbegrenzung.
Strichbreite = 0,12 m.
Strich mit Vormarkierung.
Markierungssystem aus mehrkomponentiger lösemittelarmer
Farbe (High-Solid).
Schichtdicke 'mit einer Gesamtdicke von 0,8 mm
in zwei Arbeitsgängen zu je 0,4 mm, jeweils mit
Nachstreumitteln, auftragen. Der erste Arbeitsgang ist entgegen der Fahrtrichtung, der zweite Arbeitsgang in Fahrtrichtung auszuführen.'

Verkehrsklasse mindestens P 5.
Markierung auf grobstrukturierter Asphaltdeckschicht.
Menge: 3600,000 m
Kostenträger: 8
Leistungsbereichkatalog: 131

**07.02.0003 Längsmarkierung Typ I herstellen durchg.Fstr.begr.*Breite 0,12 m mit Vormarkierung*mehrkomp. Farbe*mind. P 5 grobstr. Decke**
StL-Nr. 2113140521129201
Längsmarkierung Typ I einschl. evtl. Sperrflächenumrandung als endgültige Markierung herstellen. Abgerechnet
wird der markierte Strich, bei Doppelstrichen zwei
Striche.
Durchgehend als Fahrstreifenbegrenzung.
Strichbreite = 0,12 m.
Strich mit Vormarkierung.
Markierungssystem aus mehrkomponentiger lösemittelarmer
Farbe (High-Solid).
Schichtdicke 'mit einer Gesamtdicke von 0,8 mm
in zwei Arbeitsgängen zu je 0,4 mm, jeweils mit
Nachstreumitteln, auftragen. Der erste Arbeitsgang ist entgegen der Fahrtrichtung, der zweite Arbeitsgang in Fahrtrichtung auszuführen.'

Verkehrsklasse mindestens P 5.
Markierung auf grobstrukturierter Asphaltdeckschicht.
Menge: 40,000 m
Leistungsbereichkatalog: 131

**07.02.0004 Längsmarkierung Typ I herstellen Blockmark. 1 zu 1*Breite 0,25 m mit Vormarkierung*mehrkomp. Farbe*mind. P 5 grobstr. Decke**
StL-Nr. 2113140543129201
Längsmarkierung Typ I einschl. evtl. Sperrflächenumrandung als endgültige Markierung herstellen. Abgerechnet
wird der markierte Strich, bei Doppelstrichen zwei
Striche.
Unterbrochen; Verhältnis Strich/Lücke 1 zu 1 als Fahrbahnbegrenzung (Blockmarkierung).
Strichbreite = 0,25 m.
Strich mit Vormarkierung.
Markierungssystem aus mehrkomponentiger lösemittelarmer
Farbe (High-Solid).
Schichtdicke 'mit einer Gesamtdicke von 0,8 mm
in zwei Arbeitsgängen zu je 0,4 mm, jeweils mit
Nachstreumitteln, auftragen. Der erste Arbeitsgang ist entgegen der Fahrtrichtung, der zweite Arbeitsgang in Fahrtrichtung auszuführen.'

Verkehrsklasse mindestens P 5.
Markierung auf grobstrukturierter Asphaltdeckschicht.
Menge: 15,000 m
Leistungsbereichkatalog: 131

**07.02.0005 Parkmarkierung Typ I herstellen Zick-Zack-Linie*mit Vormarkierung mehrkomp. Farbe mind. P 5*grobstr. Decke**
StL-Nr. 21131425312921
Parkflächenmarkierung und Grenzmarkierung für Halt- und
Parkverbot Typ I als endgültige Markierung herstellen.
Abgerechnet wird der markierte Strich.
Markierung = Zick-Zack-Linie.
Strich mit Vormarkierung.
Markierungssystem aus mehrkomponentiger lösemittelarmer
Farbe (High-Solid).
Schichtdicke 'mit einer Gesamtdicke von 0,8 mm
in zwei Arbeitsgängen zu je 0,4 mm, jeweils mit
Nachstreumitteln, auftragen. Der erste Arbeitsgang ist entgegen der Fahrtrichtung, der zweite Arbeitsgang in Fahrtrichtung auszuführen.'

Verkehrsklasse mindestens P 5.
Markierung auf grobstrukturierter Asphaltdeckschicht.
Menge: 15,000 m
Leistungsbereichkatalog: 131

**07.02.0006 Sonstiges Mark.zeichen Typ I herst. Buchstabe*mit Vormarkierung Kaltplastikmasse**
StL-Nr. 21131430111099
Sonstiges Markierungszeichen Typ I nach Unterlagen des
AG als endgültige Markierung herstellen. Verkehrsklasse
P 7.
Markierungszeichen = Buchstabe.
Mit Vormarkierung.
Markierungssystem aus reaktivem Stoff, nicht spritzbar
(Kaltplastikmasse).
Markierung auf 'grobstrukturierter Asphaltdeckschicht.
Maße Buchstabe ca. 4 m x 0,70 m, siehe Anlage 7 Markierungs- und Beschilderungsplan'
Menge: 6,000 St
Leistungsbereichkatalog: 131

#### Abschnitt 07.03 LEITPFOSTEN

**07.03.0001 Leitpfosten abbauen Pf.m.Stahleinschl*erf. Erdarbeiten Abbauteil verwert**
StL-Nr. 211290574101
Leitpfosten abbauen.
Abbauteil = Sockelleitpfosten einschließlich Stahleinschlagsockel.
Erforderliche Erdarbeiten ausführen. Vorhandene Pfostenlöcher entsprechend der sie umgebenden Fläche
schließen.
Abbauteile nach Wahl des AN verwerten.
Menge: 90,000 St
Kostenträger: 8
Leistungsbereichkatalog: 129

**07.03.0002 Leitpfosten aufstellen Leitpf.selbstaufr*m.Rohrausst. 3mm Refl.beids. weiß*Typ R1, Kl. RA2*HB 1**
StL-Nr. 2112940362012091
Leitpfosten aus Niederdruckpolyäthylen (PE-HD) aufstellen.
Leitpfosten, selbstaufrichtend, Länge 1,05 m.
Mit Rohraussteifung, Wanddicke 3 mm.
Retroreflektoren beidseitig, weiß.
Retroreflektoren Typklasse R1, Klasse RA 2.
Halterung '= Stahleinschlagsockel, feuerverzinkt mit
Universalhalterung. Der Sockel muss kompatibel mit
allen handelsüblichen Leitpfosten sein. Maße des
Einschlagsockels: Länge ca. 450 mm, Aufnahmeplatte
mindestens 4 mm dick mit Vierkantöffnung 22 x 30 mm für
Abreißlasche, Verstärkungen auf gesamter Länge des
Sockels.'

Leitpfosten in Boden, Homogenbereich HB 1 - FRS. Erforderliche Erdarbeiten ausführen, die die Pfosten umgebende Fläche wieder herstellen, überschüssigen Boden
flächenhaft verteilen.
Menge: 90,000 St
Kostenträger: 8
Leistungsbereichkatalog: 129
